# N30_GEB_Fenstersanierung Gesamtmaßnahme
Angebotsaufforderung (GAEB 90, DA83)
DV-Nummer: 26020
Eröffnung: 27.11.26 12:00
Währung: EUR

## Sanierung Außenfenster und -türen
Datum: 27.10.26

*Hinweis*
1. Allgemein
Diese Vorbemerkungen sind
Allgemeine technische Vertragsbedingungen - ATV.
Sie sind als solche Bestandteil der
Leistungsbeschreibung und werden wesentlicher
Vertragsbestandteil.

Das in seiner Gesamtheit aufgestellte LV beziehen sich
auf das
 Bauvorhaben: UKE N30 GEB Fenstersanierung
mit der
 Vergabenummer: ÖA 032-26.

Vor Abgabe seines Angebotes hat sich der Bieter
eingehend zu unterrichten. Dazu hat er sich
gegebenenfalls auch örtlich beim Planer über alle zur
genauen Preisermittlung wichtigen
Verhältnisse zu informieren.
Hat der Auftraggeber Bedenken gegen die vorgesehene
Art der Ausführung oder gegen
vorgeschriebene Stoffe und Bauteile, oder glaubt er,
Mängel in der Leistungsbeschreibung und
dem Leistungsverzeichnis festzustellen, so hat er
seine Bedenken spätestens bei Abgabe des
Angebots schriftlich vorzubringen.

Die nachfolgenden Leistungsdefinitionen bestimmen die
vertraglich geschuldete Leistung des
Auftragnehmers.
Das Leistungsverzeichnis hat nur dann Gültigkeit, wenn
die Preise für die nachfolgenden Positionen
vollständig ausgefüllt sind. Preise gelten für die
gesamte Bauzeit.
Sämtliche Preise sind Nettopreise. Die zum Zeitpunkt
der Beauftragung jeweils gültige gesetzliche
Mehrwertsteuer wird hinzugerechnet.
Sämtliche Einheitspreise beinhalten, sofern nicht
anders beschrieben, das Liefern und Einbauen
der zur Leistung gehörigen Stoffe und Bauteile.

DieUnfallverhütungsvorschriften von
Berufsgenossenschaft o.ä. sind genau zu befolgen.

Zum Schutz gegen Baulärm sind Maßnahmen entsprechend
den gesetzlichen Verordnungen zu
treffen. Dies ist durch den Einsatz geräuschgedämmter
Gerätschaften zu gewährleisten. Ebenso
sind Belästigungen infolge Staubentwicklung durch
geeignete Maßnahmen auf das Äußerste
einzuschränken. Daraus entstehende Kosten sind in die
Einheitspreise einzurechnen und werden
nicht gesondert vergütet. Weiteres ist in den
allgemeinen Vorbemerkungen geregelt.

Baustoffe:
Prüfzeugnisse und Unbedenklichkeitsbescheinigungen der
angebotenen Baustoffe sind, soweit
erforderlich, dem Angebot beizufügen, ebenso
Unterlagen, aus denen die Gleichwertigkeit alternativ
angebotener Lösungen und damit verbundener Produkte
hervorgeht.

Der Unternehmer hat ein Bautagebuch zu führen, welches
regelmäßig und auf Verlangen dem
Architekten/Ingenieur zur Einsichtnahme und
Unterschrift vorzulegen ist.

2. Abrechnungshinweise
Für die Abrechnungsregelung gelten die ATV-VOB Teil C,
DIN 18355, DIN 18357, DIN 18361 und
DIN 18363.
Die Abrechnung erfolgt nach Aufmaß. Die Rechnung ist
entsprechend dem Angebot zu gliedern.

*Hinweis*
Die Vorbemerkung gilt für alle Gewerke.
Die gewerkespezifischen ATV sind den Regelungen
der VOB Teil C in Verbindung  mit der DIN 18299, sowie
der gewerkespezifischen DIN zu
entnehmen.

Die Umbaumaßnahme wird im Bereich des
Universitätsklinikums Hamburg-Eppendorf
durchgeführt. Der Krankenhausbetrieb ist über die
Dauer der Baumaßnahme reibungslos zu
gewährleisten. Alle diesbezüglichen Aktivitäten sind
dementsprechend einzurichten und
durchzuführen.

Dabei ist/ sind/ werden insbesondere

der Personen- und Kraftverkehr innerhalb des Geländes
zu beachten
unnötig verlängerte Be- und Entladezeiten von
Baumaterialien zu vermeiden
Firmen- und Privatfahrzeuge nur auf den offiziell
gekennzeichneten PKW-Stellflächen des
Betriebsgeländes zu parken, es sei denn zum
kurzfristigen Be- und Entladen.
die Baumaterialien dürfen nur auf der dafür
vorgesehenen Lagerflächen gelagert werden. Der
AN hat für die Sicherung der von ihm gelagerten
Baumaterialien, Geräte und Werkzeuge selbst
Sorge zu tragen.
der Lagerplatz muss so eingerichtet sein, dass
Verletzungen und Behinderungen des Personen-
bzw. Kraftverkehrs ausgeschlossen werden können
Verschmutzungen des öffentlichen Krankenhausgeländes
bzw. Strassenlandes zu vermeiden
bzw. umgehend zu beseitigen
die Lärmbelästigung auf ein Minimum zu reduzieren und
Ruhezeiten zu beachten sowie
einzuhalten. Mögliche lärmintensive Arbeiten wie
Bohr-, Stemmarbeiten etc. sind innerhalb der
nachfolgend genannten Zeiten durchzuführen:
Arbeitsbeginn frühestens: 7.00 Uhr
 Lärmintensive Arbeiten: von 8.00 bis 12.00 Uhr und
  14.00 bis 16.00 Uhr
sämtliche die Baumaßnahme betreffende öffentliche
Bereiche, wie Zugänge, Flure ständig und
insbesondere zum Feierabend von Bauabfällen zu
befreien und zu reinigen (Fegen, Wischen)
der Lagerplatz sowie die einzelnen Baubereiche ständig
zu sichern bzw. zu verschließen. Der
anfallende Bauschutt ist aus dem Gebäude zu schaffen
und zu entsorgen.
Es sind keine Baumaterialien auf den einzelnen
Etagenfluren zu lagern. Diese dürfen nur in den
von der Umbaumaßnahme betroffenen Räumen bzw. auf dem
Lagerplatz außerhalb des
Gebäudes gelagert werden
alle Medien (Strom, Wasser) werden den Bauunternehmen
durch den BH zur Verfügung
gestellt. Die Kosten für Baustrom und Bauwasser sind
nicht in die Einheitspreise einzurechnen.
Baustrom darf nicht für die Beheizung der
Aufenthaltsräume des Auftragnehmers verwendet
werden. Ab Baustromverteiler sind baustellengeeignete
(gemäß VDE), ausreichend
dimensionierte Verteilereinrichtungen vom
Auftragnehmer vorzuhalten.
die Vor- und Unterhaltungszeiten für Maschinen und
Kleingeräte über die gesamte Dauer der
Baumaßnahme in den EP einzukalkulieren

Die Auflagen der zuständigen Baurechtsbehörden, des
vorbeugenden Unfall- und Brandschutzes,
des Bezirksschornsteinfegersmeisters und der
Versorgungsunternehmen werden Bestandteil des
Auftrages. Insbesondere ist die Verordnung über
Sicherheit und Gesundheitsschutz auf Baustellen
(Baustellenverordnung vom 10. Juni 1998) zu beachten
und verantwortlich durchzuführen.

Der AN verpflichtet sich seine Arbeitskräfte von den
zuvor genannten Punkten zu unterrichten und
für die Einhaltung zu sorgen.

Der Auftragnehmer hat die Vorleistungen anderer
Gewerke vor Beginn der eigenen Arbeiten
gemäß § 4 Nr. 3 VOB/B zu prüfen und Bedenken ggf.
unverzüglich schriftlich anzumelden.

Sämtliche Maße sind am Bau zu prüfen (Rohbaumaße).
Differenzen sind der Bauleitung rechtzeitig
vor Ausführung anzuzeigen.

*Hinweis*
Erneuerung (Nachbau der historischen Substanz) sowie
Restaurierung mit Modernisierung (Runderneuerung)
Fenstern aus Holz

Gebäude N 30
Universitätskrankenhaus Eppendorf UKE
Medizinhistorisches Museum / Verwaltungs- und
Laborgebäude

Das Gebäude N30 ist ein denkmalgeschützter Backsteinbau
von 1925 und wird als Medizinhistorisches Museum sowie
als
Verwaltungs- und Laborgebäude genutzt. Es liegt im
nordöstlichen Bereich des UKE-Geländes zur
Frickestraße und
ist mit dem Fahrzeug nur über die Hauptzufahrt
erreichbar. Die
Fassade besteht aus Vollziegeln, die Fensterelemente
sind
hinter dem Anschlag des Verblendziegels eingebaut. Die
inneren Holzfensterbänke und die äußeren
Sohlbankklinker sind
zu erhalten.

Gegenstand der Ausschreibung ist die Sanierung der
über 300
Fensterelemente (Gesamtmaßnahme). Der Abschluss der
Leistungen ist für ca. Mitte 2028 vorgesehen. Vorab
wurden
zwei Fenster als Muster restauriert (runderneuert) und
zwei
Fenster als Rekonstruktion auf Grundlage der
vorhandenen
Profile und Proportionen erneuert. Diese Muster sind
die
maßgebliche Grundlage für die Ausführung der
Gesamtmaßnahme. Die Besichtigung ist mit der Bauleitung
abzustimmen.

Art und Umfang der Leistungen sind in den Zusätzlichen
Technischen Vorbemerkungen und in den
Leistungsbeschreibungen mit den zugehörigen Anlagen
dargestellt.

Das Gebäude bleibt in Betrieb.

### Titel 01 Baustelleneinrichtung / Schutzmaßnahmen / Reinigung

#### Untertitel 01.1 Baustelleneinrichtung

**01.1.1 Stellung Bauzaun**
Bauzaun, aus Einzelelementen mit verzinktem
Stahlrohrrahmen
und Vergitterung, verschraubt, mit Standfüßen,
Zaunoberkante
über Oberfläche Gelände 2 m, aufstellen und räumen.

Lagerfläche nach ZTV im Außenbereich für die gesamte
Baulänge von ca. 18 Monaten versehen
Menge: 50,000 m

**01.1.2 Verlängerung Vorhaltezeit Stellung Bauzaun**
*** Bedarfsposition ohne GB
Verängerung der Vorhaltezeit des gemäß Vorposition
gestellten
Bauzaunes zur Sicherung der
Baustelleneinrichtungsfläche.

Abrechung je Woche
Menge: 1,000 Wo

**01.1.3 Bodenschutz Museum**
Schutz des Bodens im Museum 1. OG im Flurbereich und im
großen Saal mit Hartfaserplatte und Flies
Menge: 150,000 m²

### Titel 02 Fensterrestaurierung (Runderneuerung)

*Hinweis*
Zusätzliche Technische Vertragsbedingungen (ZTV) zur
Ausschreibung der
Aufarbeitung und Instandsetzung (Runderneuerung) sowie
zum Nachbau der
historischen Fenster mit fachgerechtem Austausch von
Fenstern aus Holz sowie
Leistungsbeschreibungen

Zusätzliche Technische Vertragsbedingungen (ZTV) zur
Ausschreibung der Aufarbeitung und Instandsetzung
(Runderneuerung) der historischen Holzfenster aus Eiche

Vorwort:
Die beschriebene Gesamtleistung soll in abzustimmenden
Abschnitten ab Januar 2027, bis
Frühjahr 2028 ausgeführt werden. Die
Leistungserbringung im Gebäude ist umsichtig und straff
durchzuführen, um die Störung des Betriebes zu
minimieren. Bei der Bearbeitung ist insbesondere
auf die Laborgeräte und auf die Einrichtungen und
Ausstellungsstücke im Museum rücksicht zu
nehmen.
Dringend empfehlenswert ist hierzu die Durchführung
einer Ortsbesichtigung, die bereits zur
Angebotserstellung sinnvoll ist. Nachforderungen
aufgrund fehlender Ortskenntnis werden nicht
anerkannt.
Das Objekt wird insgesamt in dem angegebenen
Zeitrahmen moderrnisiert. Auf Grund der noch
laufenden Abstimmung mit der Denkmalpflege kann es bei
der Realisierung noch zu
Verschiebungen der Stückzahlen kommen, d.h. der Anteil
der rundzuerneuerden Fenster könnte
verändert werden.

Anlagen zur Angebotsbearbeitung
ZTV Runderneuerung
ZTV Nachbau der historischen Substanz
Leistungsbeschreibung
Ansichten und Entwurf- Details von zwei Fenstertypen
Nachbau
Bestandsaufnahme historische Fenster
Lageplan des Universitätskrankenhauses

Zusätzliche Technische Vertragsbedingungen (ZTV) zur
Ausschreibung der Aufarbeitung und Instandsetzung
(Runderneuerung) der historischen
Holzfenster aus Eiche

Gewerk:
  Tischlerarbeiten  DIN 18355
  Beschlagarbeiten  DIN 18357
  Verglasungsarbeiten DIN 18361
  Maler-/Lackierarbeiten DIN 18363
  Klempnerarbeiten  DIN 18339
  Holzschutz  DIN 68800 Teil 1- 3

sowie:
  "Runderneuerung von Kastenfenstern aus Holz"
  nach Leitfaden HO.09 des VFF - Stand 2026/ 4

Allgemeine Hinweise

Der Bieter hat alle in diesen ZTV geforderten
Nachweise mit Angebotsabgabe einzureichen, damit
die Erfüllung der gestellten Anforderungen vom
Auftraggeber im Rahmen der Angebotsbewertung
umfassend geprüft werden kann. Grundlage für die
Anforderungen sind die Technischen
Spezifikationen (TS) gemäß VOB/A, Ausgabe 2019, Anhang
TS. Soweit dazu bereits
Klassifizierungen mit harmonisierten europäischen
Normen veröffentlicht wurden, sind diese in den
ZTV oder in der Leistungsbeschreibung (LB) enthalten.

Die "Grundanforderungen" der Europäischen
Bauproduktenverordnung (Richtlinie vom 9. März
2011 - 305/2011/EU Anhang I) sind in diesen ZTV als
solche gekennzeichnet. Die
Bauproduktenverordnung hat am 1. Juli 2013 die
Regelungen der Bauproduktenrichtlinie, die mit
dem Bauproduktengesetz (BauPG) vom 19. August 1992 als
nationales Regelwerk umgesetzt war,
abgelöst und gilt unmittelbar in allen
EU-Mitgliedsstaaten. Die deutschen Landesbauordnungen
nehmen darauf Bezug.

Um die Forderungen der Landesbauordnungen zu erfüllen,
müssen die aktuelle Bauregelliste und
die Liste der Technischen Baubestimmungen bzw. die
darin enthaltenen Richtlinien beachtet
werden. Sie werden Vertragsgrundlage. Produktnorm,
Bauregelliste und die Landesbauordnungen
fordern darüber hinaus die Durchführung einer
werkseigenen Produktionskontrolle.

0.1  Allgemeine Angaben zur Ausschreibung

Nachfolgend wird auf Technische Spezifikationen Bezug
genommen. Neben diesen Technischen
Spezifikationen sind stets auch gleichwertige Lösungen
zugelassen, sofern sie den Anforderungen
der mit der Ausschreibung geforderten Technischen
Spezifikationen entsprechen, siehe hierzu
weiterführend Ziffer 0.2 Leistungen mit abweichenden
technischen Spezifikationen.

Gegenstand dieser Ausschreibung ist die Aufarbeitung
und Instandsetzung (Runderneuerung) von
vertikal eingebauten Holzfenstern, im Folgenden als
"Runderneuerung" bezeichnet, einschließlich
Oberflächenendbehandlung und Verglasung.

Zu den Forderungen dieser Ausschreibung gehört auch
die Prüfung der Sanierungsfähigkeit der
einzelnen Fenster. Diese Aufgabe schließt die
Schadensermittlung ein, bei der die einzelnen
Bestandteile der Fenster zu begutachten sind. Diese
Art der Ausschreibung und die damit
beschriebene Aufgabenstellung erfordert in jedem Fall
qualifizierte Bieter, die über ein
hinreichendes Fachwissen sowie entsprechende
Erfahrungen bei der Instandsetzung von
Holzfenstern im Bestand verfügen.

Art und Umfang der anzubietenden Leistungen werden
nachfolgend als Bauaufgabe beschrieben.
Die Runderneuerung von Holzfenstern schließt eine
komplexe Aufga-benstellung ein. Dabei
werden im Regelfall die nachfolgend aufgeführten
Gewerke angesprochen und daraus ergeben
sich die aufgeführten Leistungsbereiche.

 DIN 18355 Tischlerarbeiten
    - Reparaturarbeiten an Holzteilen und Beschlägen
    - Anfertigung von neuen Fensterteilen nach
traditionellen Vorgaben
 DIN 18361 Verglasungsarbeiten
    - Neuverglasung der vorhandenen Flügel
 DIN 18363 Maler- und Lackierarbeiten
    - Anstricharbeiten an Blendrahmen, Flügeln und
Futterrahmen
 DIN 18339 Klempnerarbeiten
    - Eindichten und Nachbau historischer
Außenfensterbänke und Abdeckungen
 DIN 18299 Allgemeine Regelungen für Bauarbeiten jeder
Art
    - Demontage und ordnungsgemäße Entsorgung
einzelner Teile.

Grundlage für das Angebot sind neben diesen ZTV die
Allgemeinen Vertragsbedingungen für die
Ausführung von Bauleistungen (VOB) und die Allgemeinen
Technischen Vertrags-bedingungen
(VOB/C) in der Fassung 2019. Außerdem ist neben
bestimmten, nachstehend aufgeführten
Normen der VFF-Leitfaden HO.09 "Runderneuerung von
Kastenfenstern aus Holz, April 2026" die
bestimmende Grundlage für die ausgeschriebenen
Leistungen.

Soweit zusätzliche denkmalrechtliche Vorgaben der
örtliche zuständigen Unteren
Denkmal-schutzbehörde oder der Oberen
Denkmalschutzbehörde sowie spezielle bauaufsichtliche
Vorgaben zu beachten sind, werden diese im Rahmen der
"Objektbeschreibung" unter Ziffer 1
aufgeführt.

Stoffe und Bauteile, die der Auftragnehmer zu liefern
hat und die damit in das Bauwerk eingehen,
müssen ungebraucht sein. Wiederaufbereitete
(Recycling-)Stoffe gelten als ungebraucht, wenn sie
Abschnitt 2.1.3 der DIN 18299 VOB/C entsprechen.

0.2 Leistungen mit abweichenden technischen
Spezifikationen

Ein Angebot mit einer Leistung, die von den in diesen
ZTV beschriebenen technischen
Spezifikationen abweicht, aber nach den Bestimmungen
von § 13 Absatz 2 VOB/A (bei
europaweiten Vergabeverfahren: § 13 EG Abs. 2 VOB/A)
gleichwertig ist, gilt nicht als
Änderungsvorschlag oder Nebenangebot sondern als so
genanntes "Anderes Hauptangebot" und
wird gemäß § 16 Absatz 7 VOB/A (bei europaweiten
Vergabeverfahren: § 16 EG Abs. 9 VOB/A) in
die Wertung einbezogen. Nach den Vorgaben von VOB/A
muss die Abweichung im Angebot
eindeutig erklärt werden. Die Gleichwertigkeit ist vom
Bieter mit seinem Angebot nachzuweisen. Als
geeignete Mittel zum Nachweis der Gleichwertigkeit
gelten insbesondere technische
Beschreibungen des Herstellers oder ein Prüfbericht
einer anerkannten Prüfstelle.

0.3 Angebotszeichnungen

Die der Leistungsbeschreibung beigefügte
Fensterübersicht mit Fensteraufteilung und
Öffnungsarten sowie Baukörperausbildung enthält u.a.
die Darstellung der Baukör-peranschlüsse,
der Laibungsausbildungen, ggf. mit Anschlagbreiten.
Soweit die Leistungsbeschreibung keine
Angaben zu Profilquerschnitten enthält, können die für
die Ermittlung der erforderlichen
Querschnitte nötigen Angaben diesen Planungsunterlagen
entnommen werden. Die der
Leistungsbeschreibung beigefügten Detailskizzen dienen
als Anhalt für die Angebotsbearbeitung
und stellen den Istzustand dar.

Mit dem Angebot hat der Bieter Detailzeichnungen der
angegebenen Positionen abzugeben. Aus
dieser Zeichnung Masstab 1:2 muss ersichtlich sein, in
welcher Weise die Forderungen dieser
Ausschreibung erfüllt werden sollen (Glaseinbau,
Schlagregensicherheit, Dichtungen).

0.4 Zusätzliche technische Vertragsbedingungen (ZTV)
nach VOB Teil A § 10.3

0.4.1 Vom Bieter mit dem Angebot vorzulegende Nachweise

Dieser Ausschreibung liegt eine Leistungsbeschreibung
nach VOB/A § 9 Nr. 10 ff zugrunde.
Das bedeutet, dass die Erfüllung der Anforderungen an
die ausgeschriebenen Leistungen bereits
bei der Abgabe durch den Bieter nachgewiesen werden
muss.

Alle dafür erforderlichen Nachweise über die
angebotene Leistung sind dem Angebot beizufügen
und werden Bestandteil des Angebotes und seiner
Auswertung. Fehlen diese Unterlagen, kann das
Angebot nicht in die Prüfung und Wertung gemäß VOB/A §
21 - 25a einbezogen werden.

Eine werkseigene Produktionskontrolle, wie sie auch im
Zusammenhang mit dem CE-Zeichen in §
24 der Landesbauordnungen gefordert wird, ist
nachzuweisen.

Wärmedurchgangskoeffizient (UW - Wert)
Der Nachweis, dass die in dieser Ausschreibung
geforderten wärmetechnischen Werte erfüllt
werden, ist zu erbringen.
Bei diesem Nachweis sind die Vorgaben des
Gebäudemodernisierungsgesetzes GModG und die
Vorgaben der DIN 4108-4 zu berücksichtigen.
Die U-Wert-Berechnung ist gemäß DIN EN ISO 10077-1
durchzuführen und dem Angebot
beizulegen.

Die nachfolgenden Abschnitte werden Vertragsgrundlage

1.0 Angaben zum Objekt

Das Gebäude steht unter Denkmalschutz.

Bei dem Gebäude handelt es sich um einen Backsteinbau,
fertig gestellt 1925. Es wird genutzt als
Medizinhistorisches Museum / Verwaltungs- und
Laborgebäude.
Die Fassade ist mit Vollziegeln verklinkert, das
tragende Innenmauerwerk besteht ebenfalls aus
Vollziegeln in einer Tiefe von ca. 320 mm, so dass
sich im EG eine Gesamttiefe der Wand von ca.
430 mm ergibt. Der Baukörperanschluss ist auf den
beigefügten Details erkennbar. Die innere
Holzfensterbank ist zu erhalten, ebenso die äußeren
Sohlbankklinker.
Die Fensterelemente aus Eiche mit weißer Oberfläche
sind hinter dem Anschlag, gebildet durch
den Verblendziegelstein eingebaut.

Der Wärmeschutz der alten Fenster ist durch die
Änderung der Verglasung zu optimieren. Ebenso
ist die Schlagregensicherheit und die
Luftdurchlässigkeit zu optimieren.

Im Hauptreppenhaus bleibt das gelbe Ornamentglas und
die Bleiverglasung im Dachgeschoss als
Einfachglas erhalten.

Eine Veränderung der Gestaltung, Profile und Funktion
ist zu vermeiden.

Die Leistungsbeschreibung im Leistungsverzeichnis ist
zu beachten.

1.1 Objektbeschreibung

Das Objekt befindet sich auf dem Gelände des
Universitätsklinikum in Hamburg Eppendorf. Mit
dem Fahrzeug ist das Gebäude N30 nur über die
Hauptzufahrt zu erreichen und befindet sich im
nordöstlichen Bereich zur Frickestr.

Das Haus wird als medizinhistorisches Museum sowie als
Labor- und Verwaltungsgebäude genutzt
und nur in den notwendigen Transport- und
Arbeitsbereichen freigeräumt. Böden, Wände und
Einrichtungen sind durch den Auftragnehmer zu schützen
und täglich besenrein zu hinterlassen.
Lagerungsmöglichkeiten außerhalb des Gebäudes stehen
begrenzt zur Verfügung und sind vom
Auftragnehmer abzusichern.

1.2 Hinweis zur Ortsbesichtigung

Termine für die Ortsbesichtigung sind mit der
Bauleitung zu vereinbaren.

1.3 Allgemeine Hinweise zur Bausausführung

1.3.1 Verantwortlicher Bauleiter

Der Auftragnehmer ist allein dafür verantwortlich,
dass bei der Ausführung der Arbeiten die
gesetzlichen, polizeilichen und
Unfallverhütungsvorschriften (UVV), die den Schutz der
in
seinem Baubereich beschäftigten Mitarbeiter und
Mitarbeiterinnen und sonstigen Personen,
bezwecken, eingehalten werden. Er haftet für jeden
Schaden, der aus der schuldhaften
Nichtbeachtung dieser Vorschrift entsteht und hat den
Auftraggeber, die Architekten und die
Bauleitung schadlos zu halten, falls diese aus einem
solchen Grund in Anspruch genommen
werden.
Der vom Auftragnehmer eingesetzte örtliche Bauleiter
ist Fachbauleiter im Sinne des § 56 Abs.2
der HBauO. Der Fachbauleiter ist vor Beginn der
Arbeiten namentlich mit voller Anschrift und
Telefonnummer, unter der er auch außerhalb der
Arbeitszeiten zu erreichen ist, schriftlich zu
benennen. Das gleiche gilt für Poliere bzw.
Vorarbeiter. Der Fachbauleiter ist gegenüber der
Bauaufsicht anzuzeigen.
Der Auftragnehmer hat dafür Sorge zu tragen, dass
während der gesamten Ausführungsdauer
seiner Leistungen ein verantwortlicher
deutschsprachiger Bauleiter täglich während der
Gesamtarbeitszeit vor Ort anwesend ist. Die Vollmacht
dieses Bauleiters des Auftragnehmers muss
soweit reichen, Anordnungen der Objektüberwachung des
Auftraggebers entgegenzunehmen,
Preisvereinbarungen abzuschließen und Abrechnungen
anzuerkennen.
Vertretungsregelungen sind eindeutig zu definieren und
der Objektüberwachung des
Auftraggebers vor Inkrafttreten zur Kenntnis zu geben.

1.3.2 Teilnahme an Baubesprechungen

Der Auftragnehmer ist verpflichtet, zu den wöchentlich
stattfindenden Baubesprechungen einen
autorisierten, mit ausreichenden Vollmachten
ausgestatteten, deutschsprachigen Vertreter zu
entsenden.

1.3.3 Bautageberichte

Der Auftragnehmer ist verpflichtet, ein Bautagebuch
mit täglichen Bautageberichten zu führen
und dem Auftraggeber bzw. dessen beauftragten
Architekten/Bauüberwacher täglich
Durchschriften zu übergeben. Der Auftraggeber sowie
sein beauftragter Architekt /
Bauüberwacher können jederzeit Einsicht in das
Bautagebuch nehmen und die Aushändigung
von Durchschriften verlangen. Die Bautageberichte
müssen mindestens nachfolgende Angaben
enthalten:
Bezeichnung der Baumaßnahme
Name des Bauleiters, Fachbauleiters
Beginn und Fertigstellung der einzelnen Arbeiten,
arbeitstäglich das Wetter mit Temperaturangaben,
Witterungsumstände die Einfluss auf die
Leistungserbringung des Auftragnehmers hat und die
Ausführung der Leistung in den Wintermonaten erfolgt,
arbeitstäglich die erbrachten Leistungen des
Auftragnehmers und die Zahl der von ihm
beschäftigten Mitarbeiter, getrennt nach deren
Qualifikation,
Fotodokumentation der Leistungen, die durch den
Baufortschritt verdeckt werden
Abweichungen der Beschaffenheit des Baukörpers von den
Angaben in der
Leistungsbeschreibung,
Unterbrechung und Verzögerung der Arbeiten mit den
Ursachen.
Beschädigungen

1.3.4 Abstimmung mit dem Auftraggeber

Vor Ausführungs- und Produktionsbeginn ist ein
örtliches Aufmaß zu
nehmen und mit dem Auftraggeber abzustimmen. Die
Werkstattzeichnungen sind dem
Auftraggeber rechtzeitig zur Genehmigung vorzulegen.
Als Bevollmächtigter des Auftraggebers auf
der Baustelle gilt der örtliche Bauleiter. Der
Bevollmächtigte ist nur berechtigt, Anordnungen zu
treffen, die zur vertragsgemäßen Durchführung der in
Auftrag gegebenen Leistungen erforderlich
sind. Sonstige Vereinbarungen oder Anordnungen
bedürfen der Zustimmung des Auftraggebers,
soweit diese über die vertraglichen Vereinbarungen
hinausgehen oder die Anerkenntnis von
Ansprüchen des Auftragnehmers gegenüber dem
Auftraggeber zur Folge
haben.

1.3.5 Leistungsfeststellungen und Abnahme

Leistungsfeststellung sind zu jeder
Zahlungsanforderung transparent zu erstellen, um eine
Prüfung
für eine zügige Freigabe von Rechnungen zu erreichen.

Die Abnahme erfolgt förmlich pro Los und ist zu
beantragen.

2.0 Allgemeine Technische Anforderungen

Die ZTV, dem Leistungsverzeichnis beigefügten
Bestands-Zeichnungen erläutern die technische
Ausgangsbasis und die qualitativen
Mindestanforderungen an die anzubietende Leistung.

Die Prüfung der Sanierungsfähigkeit der eingebauten
Fenster sowie die Behebung der
festgestellten mittleren und groben Schäden hat unter
Einbeziehung traditioneller handwerklicher
Fähigkeiten nach den anerkannten Regeln der Technik zu
erfolgen. Die gesamte Überarbeitung der
Fenster ist so durchzuführen, dass eine Belästigung
der Nutzer der Räume weitgehend vermieden
wird.

Bei den Fenstern handelt es sich um historische
Einfachfenster

Die Fensterflügel werden im Werk des Auftragnehmers
komplett überarbeitet. Anstelle der
ausgehängten Fensterflügel ist ein Wetter- und
Einstiegschutz durch einen Lattenrahmen mit
möglichst durchsichtigen Doppelstegplatten zum
Verschließen der Öffnungen zu montieren sowie
zu verkeilen und täglich nach der Bearbeitung der
Rahmen wieder einzubauen.

Verbesserung der Dichtigkeit / Verbesserung der
Gebrauchstauglichkeit:

Im Rahmen der Überarbeitung erhalten die Fenster zur
Verbesserung der Fugendichtheit eine
umlaufende und soweit möglich in einer Ebene sitzende
Falzdichtung. Im Stulpbereich ist soweit
möglich ein Dichtungsversatz in den Ecken zu
vermeiden. Bei allen Dreh- und Kippflügeln wird zur
Reduzierung des Regenwassereintritts eine 2. Dichtung
im Rahmen eingefräst und montiert.
Bei dem Wendefensterflügel ist im Lagerbereich der
Versatz zu minimieren.
Die Glaseindichtung ist wieder mit offener
Dichtstoff-Fase auf der Außenseite der Profile
auszuführen. Dabei sind Dichtstoffe einzusetzen, die
den Anforderungen der DIN 18545-2, Gruppe
E, entsprechen. Bei den zu erhaltenen
Einfachverglasungen im Treppenhaus Los 2 wird loser
Kitt
entfernt und wieder mit Leinölkitt ergänzt.
Die Schlagregendichtheit ist über einen neuen
Stufenfalz und eingefräster Dichtung zu verbessern.
Alle Flügel erhalten neue Wetterschenkel mit Norm- und
DIN-gerechten Wasserabreißnuten.
Eine Detailskizze mit einer möglichen Anordnung der
Dichtungen und dem Einbau des
"Sparisolierglases" ist der Ausschreibung für das
4-flg Sprossenfenster beigefügt.

2.1 Werkstatt- und Montageplanung (Werkplanung) /
Ablaufplanung / Schadenskartierung
Nach Auftragserteilung und Klärung aller Einzelheiten
ist vom Auftragnehmer eine Werkstatt- und
Montageplanung für die jeweilgen Abschnitte
anzufertigen. Mit der Runderneuerung darf erst
begonnen werden, wenn die Zeichnungen und Nachweise
vom Auftraggeber oder dessen
Beauftragten auf Übereinstimmung mit den
Vertragsbedingungen geprüft und für die Aufarbeitung
und Instandsetzung freigegeben sind.

2.1.1 Ablaufplan

Es ist ein Gesamt- Ablaufplan zu erstellen und mit der
Bauleitung abzustimmen. Der Plan ist
unmittelbar nach Auftragserteilung aufzustellen.
Ein detailierter Ablaufplan ist vor Beginn der
Arbeiten des jeweiligen Loses vorzuschlagen und mit
der Bauleitung abzustimmen, um die notwendigen
bauseitigen Vorleistungen erbringen zu können.

Der Ablaufplan umfasst die der Leistungsbeschreibung
zu entnehmender Leistung und beinaltet im
Einzelnen:
Demontage, Sicherung der Fensteröffnungen und
Abtransport
Werkplanung
Runderneuerung der Fensterflügel im Werk des AN
Runderneuerung des Blendrahmens inklusive neuer
Wetterschenkel am Bau
Einbau der Fensterflügel und finale Einstellung.

Der koordinierte Ablaufplan ist der Bauleitung zur
Freigabe für jedes Los vorzulegen.

2.1.2 Schadenskartierung

Schadenskartierung / Prüfung der Sanierungsfähigkeit
der Fenster.
Im Vorfeld der Leistungserbringung ist durch den AN
eine vollständige Schadenskartierung
vorzunehmen. Der Zustand der Fenster ist in einer
Dokumentation zeichnerisch und fotografisch
aufzunehmen und die Schäden zu kartieren. Auf
Grundlage der Kartierung sind gemeinsam mit
dem AG die über den Leistungsumfang der HO.09
hinausgehenden Leistungen als zusätzliche
Leistungen vor Ausführung/Freigabe festzulegen.

Die Schadensaufnahme muss u.a. Angaben zu Zustand
resp. Austauschnotwendigkeit beinhalten:

Beschlagteile wie Bänder / Oliven etc.
Holzteile wie Schlagleisten, Wetterschenkel, Kämpfer,
etc.
Sollte im Zuge der Schadenskartierung durch den
Auftragnehmer festgestellt werden, dass die
 Sanierungsfähigkeit eines Fensters nicht gegeben ist
und ein
 Totalaustausch der Konstruktionen erforderlich wird,
muss der Auftraggeber umgehend und
 unaufgefordert darüber
 in Kenntnis gesetzt werden, so dass über weitere bzw.
 andere Maßnahmen entschieden werden kann.

Die Schadenskartierung ist umgehend zu erstellen und
dem AG zur Prüfung zuzusenden.

2.2 Gerüste
Eine Außengerüst ist vorhanden. Ein leichtes
Arbeitgerüst und Leitern sind zur Bearbeitung
mitzubringen. Bei Bedarf sind die Arbeitskräfte zu
sichern.

2.3 Entsorgung / Verwertung
Hölzer, Verglasungen, Beschläge und sonstige Bauteile,
die im Zusammenhang mit der
ausgeschriebenen Leistung ausgebaut werden müssen,
sowie alle anderen Abfälle sind nach den
Vorgaben des Umweltschutzes, z.B.
Kreislaufwirtschaftsgesetz, Altholzverordnung,
TA-Siedlungsabfall zu entsorgen.

Im Rahmen einer Schadstoffanalyse wurde festgestellt:
Die Kittprobe enthielt kein Asbest.
Der Lack enthält Blei, festgestellt wurden bis zu
6.500 mg/kg sowie 130 mg/kg Chrom.
Die Arbeiten an den Bauteilen unterliegen damit den
Maßnahmen des TRGS 505 Regelwerks
bezüglich des Bleigehalts.
Der Analysebericht kann zur Verfügung gestellt werden

Werden bei den zu entsorgenden Teilen weitere
Schadstoffe festgestellt, ist der Auftraggeber
unverzüglich mündlich und schriftlich zu informieren.

Das Entsorgen von Abfall- auch schadstoffbelastet- bei
der Runderneuerung der Fenster ist mit den
Angebotspreisen abgedeckt. Es wird ausdrücklich
erwähnt, dass vom Auftragnehmer Nachweise
für eine ordnungsgemäße Entsorgung verlangt werden
können.

2.4 Schutz der Leistung und Ordnung auf der Baustelle
Nach § 4, Nr. 1 VOB/B hat der Auftraggeber für die
Aufrechterhaltung der allgemeinen Ordnung auf
der Baustelle zu sorgen und das Zusammenwirken der
verschiedenen Unternehmer zu regeln.
Hierbei handelt es sich um eine grundlegende
Mitwirkungspflicht des Auftraggebers, die durch die
Bauleitung ausgeübt wird.
Als verkehrsüblich und der baugewerblichen
Verkehrssitte entsprechend ist dies so auszulegen,
dass der Auftraggeber oder der von ihm beauftragte
Bauleiter oder Architekt die Verpflichtung hat,
dem Auftragnehmer die ungestörte und fristgerechte
Ausführung der geschuldeten Bauleistung zu
ermöglichen und den Auftragnehmer vor Schaden zu
bewahren.
Wirken Nachleistende auf eine Baumaßnahme ein, haben
diese Nachleistenden die Vorleistung zu
schützen. Dies trifft sie als Nebenverpflichtung
entsprechend der gültigen ATV ihres Gewerkes.
Insbesondere die Durchsetzung dieser
Nebenverpflichtungen gehört zu den in § 4 VOB/B Nr. 1
beschriebenen Verpflichtungen des Auftraggebers.

2.5 Zusätzliche Anforderungen wegen bleihaltiger
Altanstriche
Nachfolgende Maßnahmen sind immer erforderlich, wenn
eine Analyse ergeben hat, dass eine
bleihaltige Farbe vorhanden ist und vollständig
entfernt werden muss oder auch nur angeschliffen
wird.

2.5.1 Schutz der Bausubstanz
Vor Beginn der Arbeiten ist die Bausubstanz durch
Auslegen des Bodens und Abkleben der
Außenwand mit Folien zu schützen. Um den Bodenbelag zu
schützen, soll dieser mit Folie und über
diesen mit Hartfaserplatten belegt werden.

2.5.2 Sicherung und Schutz der Beschäftigten und
Besucher
Es müssen Schutzmaßnahmen nach TRGS 505 durch den
Auftragnehmer geplant werden. Der
Auftragnehmer hat im Rahmen einer
Gefährdungsbeurteilung die PSA und Sicherungen zum
Arbeiten an Fenstern zu planen und umzusetzen. Die
Raumtüröffnungen sind zum Schutz vor
Staub und Schadstoffen mit zwei Folienvorhängen
(außen- und innenseitig) zu schließen. Diese
Trennung muss so ausgeführt werden, dass der Schmutz
aus dem Baubereich nicht in das Objekt
verschleppt wird. Zum Schutz der Arbeitnehmer und
Passanten wird außenseitig ein Gerüst gestellt
(bauseits), so dass die Möglichkeit besteht, von außen
an den Fenstern zu arbeiten. Es ist darauf
zu achten, dass keine Bauabfälle auf den Wegebereich
und auf die Straße geraten. Der
entstandene Abfall ist nach jedem Arbeitstag zu einer
Sammelstelle auf der Baustelle zu schaffen
und fachgerecht in Folge unverzüglich zu entsorgen.
In Flurbereichen ist eine Einhausung vor den zu
bearbeitenden Fenstern herzustellen.
Aus den Räumen und aus dem eingehausten Bereich ist
die Luft abzusaugen, zu filtern und der
Staub fachgerecht zu entsorgen.

3.0 Anforderungen an die Konstruktion

3.1 Anforderungen an den Wärmeschutz

Für die Anforderungen an den Wärmeschutz gilt das
Gebäudemodernisierungsgesetz GModG.

Für die runderneuerten Fenster wird eine Optimierung
mit einem Isolierglas mit Argonfüllung und
"warmer Kante" ein U- Wert von möglichst 2,0 W/m²k
angestrebt. Die Fenster befinden sich in
Flurbereichen, Treppenhäusern und Nebenräumen, also in
Räumen mit Temperaturen von
12-19°C.
Im Haupttreppenhaus wird das Einfachglas erhalten.

3.2 Anforderungen zur Verbesserung der
Schlagregendichtheit

Mit einem flexiblen Weichlippenprofil, eingefräst in
die intakte Falzwange, wird die
Schlagregendichtheit verbessert.
Sollte der Stufenfalz nicht dazu geeignet sein, die
Lippendichtung aufzunehmen, so ist der
Stufenfalz zu erneuern (Bild aus VFF-Leitfaden HO.09).
Desweiteren erfolgt die Montage einer Dichtung im
äußeren Falz der Blendrahmen aufrecht und
oben quer von Außen vor der unteren Lippendichtung zur
Ableitung des Regenwassers nach
Außen.

3.3 Anforderungen zur Verbesserung der Luftdichtheit

Durch den Einbau einer Dichtung am Flügel wird der
a-Wert erheblich verbessert.
Durch die Verbesserung der Fugendurchlässigkeit und
die gleichzeitige Verbesserung des
UW-Wertes verändern sich die bauphysikalischen
Gegebenheiten der Fenster.
3.4 Anforderungen an den sommerlichen Wärmeschutz
(Sonnenschutz)
Für die Anforderungen an den sommerlichen Wärmeschutz
gelten das GModG und die DIN
4108-2. In den Ost- Süd- und Westfassaden ist ein
g-Wert von ca. 0,33 zu erreichen.

3.5 Anforderungen an den UV-Schutz

Die rundzuerneuernden Fenster im Museumsbereich
erhalten eventuell ein Sparisolierglas mit
einem Verbundglas und einer UV-Schutzfolie Trosifol UV
Extra Protect 100% oder gleichwertig,
sowie im Bereich der Ost- und Südfassade den
sommerlichen Wärmeschutz g= ca. 0,33.
3.6 Anforderungen an den Schallschutz und
Einbruchschutz
Für die Fenster werden keine besonderen
Schallanforderungen gestellt. Ebenso sind keine
Vorgaben bezüglich des Einbruchschutzes zu erfüllen.

4.0 Ausführung

4.1 Runderneuerung der Fenster

Die grundlegende Überarbeitung der vorhandenen Fenster
hat nach den Vorgaben des
VFF-Leitfadens HO.09 zu erfolgen.

Die Fenster sind aus Eiche hergestellt und weiß
lackiert.

Vor dem Aushängen der Flügel sind die Flügel gang- und
schließbar zu machen, Beschläge sind zu
richten und Schließbleche sind ggf. zu versetzen. Alle
nachträglich eingebrachten Dichtmassen zur
vorläufigen Verbesserung der Dichtheit sind zu
entfernen.
Die Flügel der Fenster sind mit einer
Identifikationsnummer zu versehen.
Die äußeren Deckleisten sind zu demontieren und
fachgercht zu entsorgen. Der Verblender und die
Fuge zwischen Rahmen und Verblendstein ist vom Schmutz
zu befreien.

Mit Ausnehme der Treppenhausfenster Südfassade Los 2
sind die Flügel auszuglasen und der alte
Leinölkitt komplett zu entfernen. Gleichzeitig oder im
Anschluss daran ist der Kittfalz für die neuen,
größeren Glasdicken vorzubereiten und auf die Vorgaben
der DIN 18545-1 auszurichten.

Anschließend sind alle Holzteile komplett und schonend
zu entlacken. Das Ablaugen von Holzteilen
ist nicht zugelassen. Die Entlackung hat so intensiv
zu erfolgen, dass keine Farbreste auf den
Holzteilen verbleiben.
Bei den Fensterflügeln Haupt-Treppenhaus  ist die alte
Lackierung soweit wie sinnvoll möglich unter
Erhalt des Glases zu entfernen, zu grundieren und zu
Lackieren sowie die defekte
Leinölkittabdichtung zu ergänzen, nachdem lose Teile
sorgfältig entfernt wurden.

Die im Baukörper verbleibenden Rahmen sind im
eingebauten Zustand zu entlacken und komplett
zu bearbeiten.

Nach der Entlackung sind die Holzteile in Abhängigkeit
von ihrem jetzt erkennbaren Zustand zu
überarbeiten. Dabei sind stark verwitterte
(angegraute) Schlagleisten, Wetterschenkel oder
Rahmenteile komplett auszutauschen. Alle
Wetterschenkel sind zu erneuern. Die neuen
Wetterschenkel sind bei Bedarf in der Tiefe zu
vergrößern und mit funktionsfähigen
Wasserabreißnuten zu versehen. Alle zu erneuernden
Holzteile sind aus Eiche herzustellen.

Form und visuelle Ansicht der neuen Wetterschenkel
müssen der bauzeitlichen Form entsprechen.

Die Stabilität der Eckverbindungen ist zu überprüfen.
Defekte Eckverbindungen sind neu zu
verkleben und/oder durch Anbohren der Brüstungsfuge
und Ausfüllen der Bohrlöcher mit einem
füllenden Klebstoff zu stabilisieren.

Ungenaue Passungen der Brüstungsfugen sind ebenfalls
mit einem fugenfüllenden
Zweikomponenten-Klebstoff auf PU- oder Epoxidharzbasis
zu überarbeiten.

Verrostete, lose Fensterecken sind fachgerecht zu
überarbeiten, mit Rostschutz zu versehen oder
zu ersetzen.

Die historischen Beschläge sind auszubauen und
ebenfalls wirksam zu entlacken, zu überarbeiten
und auf ihre Funktion zu überprüfen. Die historischen
Oliven sind zu entlacken und
wiederzuverwenden. Sollten Oliven und Beschlagteile
beschädigt sein, sind die notwendigen Teile
von den im Rahmen der Erneuerung auszubauenden
Fenstern zu verwenden.

In die Flügel ist eine Nut einzufräsen und
Dichtungsprofile einzuziehen. Bewährt hat sich hier das
Profil "Deventer S 8016". Gleichwertige
Dichtungsprofile sind zugelassen. Die Dichtung ist
umlaufend und in einer Ebene einzubauen. Das gilt auch
für das Stulpfenster und das
Wendefenster soweit möglich mit einer weiteren
Dichtungsanordnung im Blendrahmen. Als Anhalt
dient die beigefügte Detailskizze.

Die Außenverleistung ist entsprechend der historischen
Profile aus Eiche Lackiert in RAL 9010 zu
liefern und zu montieren.

4.1.1 Neuverglasung

Die Fenster werden mit Wärmeschutzglas gemäß der
Anforderung zum Wärmeschutz gem. Pkt.
3.1 möglichst mit einem Sparisolierglas 4-6-4 (bzw.
nach statischen Anforderungen) mit "warmer
Kante" in weiß und Argon verglast.
Teilweise ist der sommerliche Wärmeschutz mit g= 0,33
zu erfüllen. Im Museumsbereich erfolgt der
Einbau einer Verbundscheibe mit Trosifol UV Extra
Protect oder gleichwertig, somit mit einem
Aufbau von 3/3-6-4. Aus Gewichtsgründen ist das UV-
Glas aus einem VSG mit 2x3mm
herzustellen. Bei den Wendefensterflügel ist eine
statische Berechnung der Glasdicke vorzulegen.
Grundlage für den Einbau der Scheiben ist die DIN
18545-1/3.

Für die Eindichtung des Glases ist ein elastischer
Einkomponenten-Dichtkitt auf Basis von
modifizierten Siloxan-Harzen mit folgenden
Eigenschaften zu verwenden:
witterungs- und UV-beständig
schnell verfestigend und strapazierfähig
überstreichbar mit Lacken der Holzbeschichtung
schwund- und lösungsmittelfrei
verträglich mit Randverbund des Isolierglases
VSG-verträglich.

Der Elastokitt sollte farbig getönt sein, passend zur
Farbbeschichtung des Fensters.
Weitere Anforderungen:
wetterbeständig
wartungsfrei
überstreichbar
alles nach DIN 18545-A,B.

4.1.3 Blendrahmen

Es ist davon auszugehen, dass der vorhandene
Stufenfalz überarbeitet werden muss, damit wieder
scharfkantige und funktionsfähige Falzausbildungen
entstehen. Zur Verbesserung der
Schlagregendichtheit ist in die Falzwange des unteren
Blendrahmenprofils ein Dichtungsprofil mit
weichen Lippen einzubauen. Weitere Hinweise hierzu
enthält der VFF-Leitfaden HO.09.
Siehe hierzu 3.2. dieser ZTV. Ferner zur Verbesserung
der Regensicherheit eine Dichtung im
äußeren Falz des Blendrahmens.

4.1.4 Oberflächenbeschichtung

Die neue Oberflächenbeschichtung der Holzteile ist mit
einer Grundierung, Zwischen- und
Schlussanstrich auf wasserlöslicher Basis mit einer
Mindestschichtdicke von 100 my im Farbton
RAL 9010 reinweiß herzustellen. Feuchte Holzteile sind
vor der neuen Beschichtung ausreichend
zu trocknen.

Die Grundierung der Flügel und der neuen
Außendeckleisten hat im Tauch- oder Flutverfahren zu
erfolgen. Weitere Anstriche sind im Spritzverfahren im
Werk aufzubringen.
Bei den Flügeln des Treppenhauses Los 2 erfolgt nach
der Grundierung eine Vorlackierung
mindestens 2x und eine Schlusslackierung.

Die Blendrahmen sind im eingebauten Zustand zu
grundieren, mindestens 2x vorzulackieren und
zu lackieren, so dass die geforderte Schichtstärke
erreicht wird.
Zum Blendrahmen gehört die Schwitzwasserrinne, die
ebenfalls zu Endlacken und mit dem
Blendrahmen farblich behandelt wird.

Die Scherenbeschläge mit Gestänge der Kippoberlichter
werden nach dem Endlacken in
Abstimmung der Denkmalpflege neu beschichtet.
Bänder und Lager werden in RAL 9010 der Rahmen
lackiert. Die historischen Fenstergriffe werden
nicht beschichtet.

4.1.5 Falzausbildung - Falzdichtungen

Die Anordnung und Ausführung muss der
Systembeschreibung im VFF-Leitfaden HO.09
entsprechen. Die Hauptdichtungsebene ist die
Windsperre. Sie muss mit einem einheitlichen,
auswechselbaren, umlaufenden Dichtungsprofil
ausgerüstet sein, welches gegen Verschieben zu
sichern ist. Die Ecken sind gegen Wind und Wasser
dauerhaft dicht zu verbinden. Dies erfolgt
zusätzlich zu den Dichtungen im Blendrahmen (Punkt
3.2).
Die Fenster sind mit einer umlaufenden Lippendichtung
(z.B. Deventer S 8016, DS 6677 oder
gleichwertig) zu versehen. Wo dies aufgrund
konstruktiver Gegebenheiten nicht möglich ist, sind
individuelle Lösungsmöglichkeiten zu suchen (siehe
VFF-Leitfaden HO.09, Abs. 5.7).
Der Farbton soll ähnlich RAL 9010 gewählt werden.

4.1.6 Äußerer Fensteranschluss zum Verblendstein und
zum Sohlbankklinker

Mit den neuen äußeren Deckleisten ist eine Abdichtung
mit einem vorkomprimierten Dichttband
zum Verblend herzustellen. Vor Montage der
Wetterschenkel ist eine Außenfolie verdecktliegend zu
montieren und an den Enden fachgerecht zum Verblend zu
verkleben.

5.0 Innenfensterbänke

Innenfensterbänke sind vorhanden und sollen erhalten
werden.

6.0 Angaben zu Produkten, Systemen und
Verfahrenstechnik
(vom Bieter einzutragen)

Angebotenes Sanierungssystem:
HO.09 '.........'
Angebotene Holzart bei Reparaturen:
Eiche '.........'

Angebotenes Entlackungsverfahren: '.........'

Angebotenes Beschichtungssystem: '.........'

Zugesicherte Trockenschichtstärke: '.........' µ

Grundierung:
Material/Hersteller '.........'
Verfahren '.........'

Zwischenschliff

Zwischenbeschichtung: '.........'
Material/Hersteller '.........'
Verfahren: '.........'

Schlussbeschichtung:
Material/Hersteller '.........'
Verfahren: '.........'

Rostschutz Eisenteile:
Material/Hersteller '.........'
Verfahren: '.........'

Angebotenes Verglasungssystem: '.........'

Angebotene Isolierverglasung
Hersteller: '.........'
Aufbau: '.........'

Angebotenes Dichtungsmaterial
für Verglasung: '.........'

Angebotenes Profilmaterial
für Falzdichtungen. '.........'

7.0 Reinigung

Die Fenster sind nach der Runderneuerun in einem
gereinigten Zustand zu übergeben.

8.0 Wartung / Pflege / Dokumentation

Für die runderneuerten Fenster ist neben der
Werkplanung eine Benutzerinformation zu
übergeben, die Angaben zu folgenden Themen beinhaltet:
Produktinformationen mit Angaben zum Glas, Oberfläche,
Beschlägen und Abdichtungsmitteln /
Bedienungsanleitung (Angaben zu bestimmungsgemäßer
Verwendung und Fehlgebrauch) /
Wartungsanleitung / Reinigung und Pflege /
Instandhaltung.
Die Benutzerinformationen sind dem Auftraggeber in
schriftlicher Form nach Abschluss der
vertraglichen Leistungen zu übergeben.

9.0 Angaben zur Leistungsfähigkeit

Der Bieter hat als Nachweis seiner Leistungsfähigkeit
mit Abgabe des Angebotes nachzuweisen:
Jahresumsatz der letzten 3 Jahre für vergleichbare
Leistungen (2023,2024,2025).
Mindestens: 1.500.000 _/anno
Fest angestellte technische Mitarbeiter der letzten 3
Jahre.
Mindestens: 15 technische Mitarbeiter

Angabe von 5 Objekten der Runderneuerung in den
letzten 5 Jahren mit mindesten je 30
Fensterelementen.
Vollständige Projektadresse, Auftraggeber, incl.
Ansprechpartner, Adresse und Telefonnummer,
Bestätigung des Auftraggebers über die vertragsmäßige
Ausführung der Leistungen,
Ausführungszeitraum, Auftragsvolumen, Anzahl der
durchschnittlich eingesetzten Arbeitnehmer,
Beschreibung der Art und des Umfanges der ausgeführten
Arbeiten.

Der Bieter muss folgende Eigenschaften nachweisen:
Bearbeitung der Fenster im eigenen Betrieb
eigenes technisches Büro (Aufmaß, Werk- und
Montageplanung)

10.0 Zusätzliche Anforderungen wegen bleihaltiger
Altanstriche

Nachfolgende Maßnahmen sind erforderlich, da eine
Analyse ergeben hat, dass eine bleihaltige
Farbe vorhanden ist und entfernt werden muss.

Es müssen Schutzmaßnahmen nach TRGS 505 durch den
Auftragnehmer geplant werden. Der
Auftragnehmer hat im Rahmen einer
Gefährdungsbeurteilung die PSA und Sicherungen zum
Arbeiten an Fenstern zu planen und umzusetzen.

Da die Arbeiten an den Fenstern im Betrieb des AN
durchgeführt werden, sind dort die notwendigen
Schutzmaßnahmen einzuhalten.

Da auch Arbeiten im Gebäude N 30 durchgeführt werden,
ist wie folgt zu verfahren:
die Raumtüröffnungen sind zum Schutz vor Staub und
Schadstoffen mit zwei Folienvorhängen
(außen- und innenseitig) zu schließen. Diese Trennung
muss so ausgeführt werden, dass der
Schmutz aus dem Baubereich nicht in das Objekt
verschleppt wird. Zum Schutz der gewerblichen
Arbeitnehmer und Passanten wird außenseitig ein Gerüst
gestellt (bauseits), so dass die
Möglichkeit besteht, von außen an den Fenstern zu
arbeiten. Es ist darauf zu achten, dass keine
Bauabfälle auf den Wegebereich und auf die Straße
geraten.
Der entstandene Abfall ist nach jedem Arbeitstag zu
einer Sammelstelle auf der Baustelle zu
schaffen und fachgerecht in Folge unverzüglich zu
entsorgen. Zu beachten ist, dass die
Fensteranstrichfarben im Bestand bleihaltig sind.

#### Untertitel 02.1 Allgemein

**02.1.1 Arbeitsschutzmaßnahmen zur Durchführung der Entlackung bis 20 m² Grundfläche**
Arbeitsschutzmaßnahmen zur Durchführung der Entlackung
der
zu rundzuerneuernden Fenster gemäß ZTV 2.5 für einen
Raum
bis 20 m² Grundfläche (zum Nachweis)
Menge: 15,000 Stk

**02.1.2 Arbeitsschutzmaßnahmen zur Durchführung der Entlackung bis 40 m² Grundfläche**
Arbeitsschutzmaßnahmen zur Durchführung der Entlackung
der
zu rundzuerneuernden Fenster gemäß ZTV 2.5 für einen
Raum
bis 40 m² Grundfläche (zum Nachweis)
Menge: 5,000 Stk

**02.1.3 Arbeitsschutzmaßnahmen zur Durchführung der Entlackung bis 60 m² Grundfläche**
Arbeitsschutzmaßnahmen zur Durchführung der Entlackung
der
zu rundzuerneuernden Fenster gemäß ZTV 2.5 für einen
Raum
bis 60 m² Grundfläche (zum Nachweis)
Menge: 3,000 Stk

**02.1.4 Arbeitsschutzmaßnahmen zur Durchführung der Entlackung bis 80 m² Grundfläche**
Arbeitsschutzmaßnahmen zur Durchführung der Entlackung
der
zu rundzuerneuernden Fenster gemäß ZTV 2.5 für einen
Raum
bis 80 m² Grundfläche (zum Nachweis)
Menge: 1,000 Stk

**02.1.5 Arbeitsschutzmaßnahmen zur Durchführung der Entlackung im Flurbereich Höhe ca. 4,5 m, Länge bis 5 m, Tiefe ca.1,2 m**
Arbeitsschutzmaßnahmen zur Durchführung der Entlackung
der
zu rundzuerneuernden Fenster gemäß ZTV 2.5 Einhausung
im
Flurbereich Höhe ca. 4,5 m, Länge bis 5 m, Tiefe
ca.1,2 m (zum
Nachweis)
Menge: 2,000 Stk

**02.1.6 Arbeitsschutzmaßnahmen zur Durchführung der Entlackung im Flurbereich Höhe ca. 4,5 m, Länge bis 7,5 m, Tiefe ca.1,2 m**
Arbeitsschutzmaßnahmen zur Durchführung der Entlackung
der
zu rundzuerneuernden Fenster gemäß ZTV 2.5 Einhausung
im
Flurbereich Höhe ca. 4,5 m, Länge bis 7,5 m, Tiefe
ca.1,2 m
(zum Nachweis)
Menge: 5,000 Stk

**02.1.7 Arbeitsschutzmaßnahmen zur Durchführung der Entlackung im Treppenhaus, Gesamthöhe 12,5 m, Breite ca.6 m**
Arbeitsschutzmaßnahmen zur Durchführung der Entlackung
der
zu rundzuerneuernden Fenster gemäß ZTV 2.5 Einhausung
im
Treppenhaus an der Rückseite des bauseitigen
Gerüsts,Gesamthöhe 12,5 m, Breite ca. 6 m mit Zugang je
Etage (zum Nachweis)
Menge: 2,000 Stk

#### Untertitel 02.2 Mittelbereich - Hoffassade

**02.2.1 Ausbau, Aufarbeitung im Werk, Lieferung und Montage des runderneuerten Elements**
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
3-flg Fenster mit Wendeflügel im WC unterhalb eines
Kämpfers mit 1 D- Fensterflügel und
1 festeingeschraubter Flügel, Größe ca. 156x264 cm.
Die beiden unteren Flügel, getrennt
von einen Pfosten haben je eine senkrechte Sprosse,
Ornamentisiolierglas weiß in den
beiden unteren Flügeln
Menge: 2,000 Stk

#### Untertitel 02.3 Mittelbereich - Südfassade

**02.3.1 Ausbau, Aufarbeitung im Werk, Lieferung und Montage des runderneuerten Elements**
*** Bezugsbeschreibung
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
1-flg Wendefenster im Treppenhaus DG Größe ca. 95 x 95
cm mit zu erhaltender
Bleiverglasung, die Fensterflügel ist soweit möglich
zu entlacken, lose Kittteile sind zu
entferrnen und wieder mit Leinölkitt zu ergänzen.
Ansonsten Bearbeitung wir in den ZTV zur
Runderneuerung beschrieben
Menge: 8,000 Stk

**02.3.2 Ausbau, Aufarbeitung im Werk, Lieferung und Montage des runderneuerten Elements**
*** wie Position 02.3.1
2-flg Fenster im Treppenhaus Größe ca. 95 x 355 cm mit
einem
Kippoberlicht mit Kreuzsprosse und  Scherenbeschlag und
Handhebel sowie einem unteren Flügel mit fünf
waagerechten
und einer senkrechten Sprosse. Das Ornamentglas beibt
erhalten, die Fensterflügel sind soweit möglich zu
entlacken,
lose Kittteile sind zu entfernen und wieder mit
Leinölkitt zu
ergänzen. Ansonsten Bearbeitung wir in den ZTV zur
Runderneuerung beschrieben
Menge: 2,000 Stk

**02.3.3 Ausbau, Aufarbeitung im Werk, Lieferung und Montage des runderneuerten Elements**
*** wie Position 02.3.1
2-flg Fenster im Treppenhaus Größe ca. 95 x 315 cm mit
einem Kippoberlicht mit
Kreuzsprosse und  Scherenbeschlag und Handhebel sowie
einem unteren Flügel mit vier
waagerechten und einer senkrechten Sprosse. Das
Ornamentglas beibt erhalten, die
Fensterflügel sind soweit möglich zu entlacken, lose
Kittteile sind zu entfernen und wieder
mit Leinölkitt zu ergänzen. Ansonsten Bearbeitung wir
in den ZTV zur Runderneuerung
beschrieben
Menge: 2,000 Stk

**02.3.4 Ausbau, Aufarbeitung im Werk, Lieferung und Montage des runderneuerten Elements**
*** wie Position 02.3.1
2-flg Fenster im Treppenhaus Größe ca. 95 x 280 cm mit
einem
Kippoberlicht mit Kreuzsprosse und  Scherenbeschlag und
Handhebel sowie einem unteren Flügel mit dre
waagerechten
und einer senkrechten Sprosse. Das Ornamentglas beibt
erhalten, die Fensterflügel ist soweit möglich zu
entlacken, lose
Kittteile sind zu entfernen und wieder mit Leinölkitt
zu ergänzen.
Ansonsten Bearbeitung wir in den ZTV zur Runderneuerung
beschrieben
Menge: 8,000 Stk

**02.3.5 Ausbau, Aufarbeitung im Werk, Lieferung und Montage des runderneuerten Elements**
*** wie Position 02.3.1
1-flg Fenster im Treppenhaus Größe ca. 95 x 175 cm mit
einem Flügel mit drei waagerechten und einer
senkrechten
Sprosse. Das Ornamentglas beibt erhalten, der
Fensterflügel ist
soweit möglich zu entlacken, lose Kittteile sind zu
entfernen und
wieder mit Leinölkitt zu ergänzen. Ansonsten
Bearbeitung wir in
den ZTV zur Runderneuerung beschrieben
Menge: 2,000 Stk

**02.3.6 Ausbau, Aufarbeitung im Werk, Lieferung und Montage des runderneuerten Elements**
*** wie Position 02.3.1
1-flg Fenster im Treppenhaus Größe ca. 95 x 140 cm mit
einem
Flügel mit zwei waagerechten und einer senkrechten
Sprosse.
Das Ornamentglas beibt erhalten, der Fensterflügel ist
soweit
möglich zu entlacken, lose Kittteile sind zu entfernen
und wieder
mit Leinölkitt zu ergänzen. Ansonsten Bearbeitung wir
in den
ZTV zur Runderneuerung beschrieben
Menge: 2,000 Stk

**02.3.7 Ausbau, Aufarbeitung im Werk, Lieferung und Montage des runderneuerten Elements**
*** wie Position 02.3.1
1-flg Fenster im Treppenhaus Größe ca. 95 x 105 cm mit
einem Flügel mit einer
waagerechten und einer senkrechten Sprosse. Das
Ornamentglas beibt erhalten, der
Fensterflügel ist soweit möglich zu  entlacken, lose
Kittteile sind zu entfernen und wieder mit
Leinölkitt zu ergänzen. Ansonsten Bearbeitung wir in
den ZTV zur Runderneuerung
beschrieben
Menge: 2,000 Stk

#### Untertitel 02.4 Ostflügel - Hoffassade

**02.4.1 Ausbau, Aufarbeitung im Werk, Lieferung und Montage des runderneuerten Elements**
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
4-flg Fenster mit Kämpfer, oberhalb des Kämpfers mit
Pfosten, einem Kippflügel mit
Scherenbeschlag und Handhebel und einem Drehflügel, um
unteren Bereich mit einem
Flügelpaar Größe ca. 156x 264 cm, die oberen Flügel
jeweils mit einer Kreuzsprosse, die
unteren Flügel jeweils mit einer senkrechten und zwei
Quersprossen,
Menge: 7,000 Stk

**02.4.2 Zulage UV-Schutz Glas**
Zulage zur vorigen Pos. für die Ausstattung der
Fenster der
Vorposition mit einem UV-Schutz Glas gemäß ZTV
Menge: 7,000 Stk

#### Untertitel 02.5 Ostflügel - Ostfassade

**02.5.1 Ausbau, Aufarbeitung im Werk, Lieferung und Montage des runderneuerten Elements**
*** Bezugsbeschreibung
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
3-flg Fenster mit Wendeflügel, unterhalb eines
Kämpfers mit 1
D- Fensterflügel und 1 festeingeschraubter Flügel,
Größe ca.
156x264 cm. Die beiden unteren Flügel, getrennt von
einen
Pfosten haben je eine senkrechte Sprosse,
Ornamentisiolierglas weiß in den beiden unteren
Flügeln,
G-Wert 0,33
Menge: 6,000 Stk

**02.5.2 Zulage UV-Schutz Glas**
Zulage zur vorigen Pos. für die Ausstattung der
Fenster der
Vorposition mit einem UV-Schutz Glas gemäß ZTV
Menge: 6,000 Stk

**02.5.3 Ausbau, Aufarbeitung im Werk, Lieferung und Montage des runderneuerten Elements**
*** wie Position 02.5.1
Element:
6-flg Fenster mit Kämpfer, jeweils 2 Pfosten oberhalb
und unterhalb, die oberen drei Flügel
jeweils mit einer Kreuzsprosse, die unteren drei
Flügel mit zwei waagerechten und einer
senkrechten Sprosse Größe ca. 250 x 190, ein Oberlicht
mit Scherenbeschschlag und
Handhebel, G-Wert 0,33,
Menge: 1,000 Stk

**02.5.4 Zulage UV-Schutz Glas**
Zulage zur vorigen Pos. für die Ausstattung der
Fenster der
Vorposition mit einem UV-Schutz Glas gemäß ZTV
Menge: 1,000 Stk

**02.5.5 Ausbau, Aufarbeitung im Werk, Lieferung und Montage des runderneuerten Elements**
*** wie Position 02.5.1
Element:
4-flg Fenster mit Kämpfer, oberhalb des Kämpfers mit
Pfosten, einem Kippflügel mit
Scherenbeschlag und Handhebel und einem Drehflügel, um
unteren Bereich mit einem
Flügelpaar Größe ca. 156x 190 cm, alle vier Flügel
jeweils mit einer Kreuzsprosse, G-Wert
0,33
Menge: 1,000 Stk

**02.5.6 Zulage UV-Schutz Glas**
Zulage zur vorigen Pos. für die Ausstattung der
Fenster der
Vorposition mit einem UV-Schutz Glas gemäß ZTV
Menge: 1,000 Stk

#### Untertitel 02.6 Ostflügel - Südfassade

**02.6.1 Ausbau, Aufarbeitung im Werk, Lieferung und Montage des runderneuerten Elements**
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
4-flg Fenster mit Kämpfer, oberhalb des Kämpfers mit
Pfosten,
einem Kippflügel mit Scherenbeschlag und Handhebel und
einem Drehflügel, um unteren Bereich mit einem
Flügelpaar
Größe ca. 156x 264 cm, die oberen Flügel jeweils mit
einer
Kreuzsprosse, die unteren Flügel jeweils mit einer
senkrechten
und zwei Quersprossen, G-Wert 0,33,
Menge: 20,000 Stk

**02.6.2 Zulage UV-Schutz Glas**
Zulage zur vorigen Pos. für die Ausstattung der
Fenster der
Vorposition mit einem UV-Schutz Glas gemäß ZTV
Menge: 20,000 Stk

#### Untertitel 02.7 Westflügel - Hoffassade

**02.7.1 Ausbau, Aufarbeitung im Werk, Lieferung und Montage des runderneuerten Elements**
*** Bezugsbeschreibung
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
4-flg Fenster mit Kämpfer, oberhalb des Kämpfers mit
Pfosten,
einem Kippflügel mit Scherenbeschlag und Handhebel und
einem Drehflügel, um unteren Bereich mit einem
Flügelpaar
Größe ca. 156x 264 cm, die oberen Flügel jeweils mit
einer
Kreuzsprosse, die unteren Flügel jeweils mit einer
senkrechten
und zwei Quersprossen,
Menge: 13,000 Stk

**02.7.2 Ausbau, Aufarbeitung im Werk, Lieferung und Montage des runderneuerten Elements**
*** wie Position 02.7.1
1-flg D-Fenster mit zwei waagerechten Sprossen Größe
ca.
65x180 cm,
Menge: 4,000 Stk

**02.7.3 Ausbau, Aufarbeitung im Werk, Lieferung und Montage des runderneuerten Elements**
*** wie Position 02.7.1
1-flg Ovales Fenster im Treppenhaus Größe ca.115 x 80
cm mit
zwei senkrechten und einer waagerechten Sprosse
Menge: 1,000 Stk

**02.7.4 Halbkreisfenster, 2145 mm x 640 mm**
*** wie Position 02.7.1
1-flg halbrundes Kippfenster im Treppenhaus, Größe ca.
215 x
64 cm mit 4 senkrechten Sprossen
Menge: 1,000 Stk

**02.7.5 Ausbau, Aufarbeitung im Werk, Lieferung und Montage des runderneuerten Elements**
*** wie Position 02.7.1
4-flg Fenster mit halbkreisförmigen Oberlicht Größe
ca. 156 x
264 cm, oberhalb des Kämpfers mit Pfosten, einem
Kippflügel
mit Scherenbeschlag und Handhebel und einen
festeingeschraubten Flügel, jeweils mit einer
Kreuzsprosse und
einem unteren Flügelpaar mit zwei waagerechten und
einer
senkrechten Sprosse,
Menge: 2,000 Stk

#### Untertitel 02.9 Westflügel - Westfassade

**02.9.1 Ausbau, Aufarbeitung im Werk, Lieferung und Montage des runderneuerten Elements**
Fensterflügel einschließlich Beschlägen vorsichtig
ausbauen,
kennzeichnen und zur Werkstatt verbringen.
Denkmalgerechte
Aufarbeitung gemäß den Vertragsunterlagen/ZTV,
einschließlich erforderlicher Instandsetzungs-,
Reparatur-,
Oberflächen- und Beschichtungsarbeiten sowie
Aufarbeitung
bzw. Instandsetzung der vorhandenen Beschläge.

Nach Abschluss der Aufarbeitung Fensterflügel
einschließlich
Beschlägen fachgerecht zum Einbauort
zurücktransportieren,
wieder einbauen, ausrichten und funktionsfähig
einstellen.
Montage des runderneuerten Fensters inlkusive äußerer
Verleistung und Wetterschenkel, innenseitig aufrecht
und oben
quer mit Futter gemäß Detailskizze

Ausbau, Transport, Aufarbeitung, Zwischenlagerung und
Wiedereinbau sind in die Position einzurechnen.

Element:
3-flg Fenster mit Wendeflügel im WC EG unterhalb eines
Kämpfers mit 1 D- Fensterflügel und 1
festeingeschraubter
Flügel, Größe ca. 156x264 cm. Die beiden unteren
Flügel,
getrennt von einen Pfosten haben je eine senkrechte
Sprosse,
runderneuern, mit Austausch des Wendeflügels und bei
Bedarf
der unteren Flügel mit Beschlägen aus demontierten
Elementen
der Westfassade, Ornamentisiolierglas weiß
Menge: 1,000 Stk

### Titel 03 Denkmalgerechte Fensterrekonstruktion (N

*Hinweis*
Zusätzliche Technische Vertragsbedingungen (ZTV) zur
Ausschreibung der Erneuerung von Fenstern aus Holz
(Nachbau der historischen Substanz)

Ergänzung zu den Allgemeinen Vertragsbedingungen für
die Ausführung von Bauleistungen (AVB) - VOB/B - und
den Allgemeinen Technischen Vertragsbedingungen (ATV)
- VOB/C - Gesamtausgabe 2019

Allgemeine Hinweise

Der Bieter hat alle in diesen ZTV geforderten
Nachweise mit
dem Einreichen des Angebots zu übergeben, damit die
Erfüllung der gestellten Anforderungen vom
Auftraggeber im
Rahmen der Angebotsbewertung umfassend geprüft werden
kann. Grundlage für die Anforderungen sind die
Technischen
Spezifikationen (TS) gemäß VOB/A, Ausgabe 2019, Anhang
TS. Soweit dazu bereits Klassifizierungen mit
harmonisierten
europäischen Normen veröffentlicht wurden, sind diese
in den
ZTV oder in der Leistungsbeschreibung (LB) enthalten.

Die "Grundanforderungen" der Europäischen
Bauproduktenverordnung (Richtlinie vom 9. März 2011 -
305/2011/EU Anhang I) sind in diesen ZTV als solche
gekennzeichnet. Die Bauproduktenverordnung hat am 1.
Juli
2013 die Regelungen der Bauproduktenrichtlinie, die
mit dem
Bauproduktengesetz (BauPG) vom 19. August 1992 als
nationales Regelwerk umgesetzt war, abgelöst und gilt
unmittelbar in allen EU-Mitgliedsstaaten. Die deutschen
Landesbauordnungen nehmen darauf Bezug.

Um die Forderungen der Landesbauordnungen zu erfüllen,
müssen die jeweilige Verwaltungsvorschrift Technische
Baubestimmungen bzw. die darin enthaltenen Richtlinien
beachtet werden. Sie werden Vertragsgrundlage.
Produktnorm,
Verwaltungsvorschrift und die Landesbauordnungen
fordern
darüber hinaus die Durchführung einer Werkseigenen
Produktionskontrolle. Sie wird z.B. durch das
RAL-Gütezeichen
Fehler! Verweisquelle konnte nicht gefunden
werden.fenster
bereits nachgewiesen.
Zu diesen ZTV sind allgemeine Hinweise bereitgestellt,
die
einzelne Punkte der ZTV erläutern und auf
VFF-Merkblätter mit
ergänzenden Erklärungen hinweisen.

0.1 Allgemeine Angaben zur Ausschreibung

Das Gebäude steht unter Denkmalschutz.

Bei dem Gebäude handelt es sich um einen Backsteinbau,
fertig gestellt 1925. Es wird genutzt als
Medizinhistorisches
Museum / Verwaltungs- und Laborgebäude.
Die Fassade ist mit Vollziegeln verklinkert, das
tragende
Innenmauerwerk besteht ebenfalls aus Vollziegeln in
einer Tiefe
von ca. 320 mm, so dass sich im EG eine Gesamttiefe der
Wand von ca. 430 mm ergibt. Die Tiefe variiert in den
Geschossen. Der Baukörperanschluss ist auf den
beigefügten
Details erkennbar. Die innere Holzfensterbank ist zu
erhalten,
ebenso die äußeren Sohlbankklinker.
Die Fensterelemente sind hinter dem Anschlag, gebildet
durch
den Verblendziegelstein eingebaut.
Das Objekt befindet sich auf dem Gelände des
Universitätsklinikum in Hamburg Eppendorf. Mit dem
Fahrzeug
ist das Gebäude N30 nur über die Hauptzufahrt zu
erreichen
und befindet sich im nordöstlichen Bereich zur
Frickestraße.

Das Haus wird als medizinhistorisches Museum sowie als
Labor- und Verwaltungsgebäude genutzt und nur in den
notwendigen Transport- und Arbeitsbereichen
freigeräumt.
Böden, Wände und Einrichtungen sind durch den
Auftragnehmer zu schützen und täglich besenrein zu
hinterlassen. Lagerungsmöglichkeiten außerhalb des
Gebäudes
stehen begrenzt zur Verfügung und sind vom
Auftragnehmer
abzusichern.

Termine für die Ortsbesichtigung sind mit der
Bauleitung zu
vereinbaren.

Nachfolgend wird auf Technische Spezifikationen Bezug
genommen. Neben diesen Technischen Spezifikationen sind
stets auch gleichwertige Lösungen zugelassen, sofern
sie den
Anforderungen der mit der Ausschreibung geforderten
Technischen Spezifikationen entsprechen, siehe hierzu
weiterführend Ziffer 0.2 Leistungen mit abweichenden
technischen Spezifikationen.

Gegenstand dieser Ausschreibung ist die Herstellung,
Lieferung
und Montage von vertikal eingebauten Fenstern,
Fenstertüren
und Fensterelementen gem. EN 14351-1 in-Bauweise
einschließlich Oberflächenendbehandlung, Verglasung und
soweit gefordert Sonnenschutzanlagen oder sonstige
Zusatzeinrichtungen. Art und Umfang der anzubietenden
Leistungen werden nachfolgend beschrieben.
Stoffe und Bauteile, die der Auftragnehmer zu liefern
hat und
die damit in das Bauwerk eingehen, müssen ungebraucht
sein.
Wiederaufbereitete (Recycling-)Stoffe gelten als
ungebraucht,
wenn sie Abschnitt 2.1.3 der ATV DIN 18299 VOB/C
entsprechen. Diese Anforderung wird z.B. durch das
RAL-Gütezeichen Fenster bereits nachgewiesen.

0.2 Leistungen mit abweichenden technischen
Spezifikationen

Ein Angebot mit einer Leistung, die von den in diesen
ZTV
beschriebenen technischen Spezifikationen abweicht,
aber nach
den Bestimmungen von § 13 Absatz 2 VOB/A (bei
europaweiten
Vergabeverfahren: § 13 EG Abs. 2 VOB/A) gleichwertig
ist, gilt
nicht als Änderungsvorschlag oder Nebenangebot sondern
als
so genanntes "Anderes Hauptangebot" und wird gemäß §
16d
Absatz 2 VOB/A (bei europaweiten Vergabeverfahren: §
16 EU
Abs. 3 VOB/A-EU) in die Wertung einbezogen. Nach den
Vorgaben von VOB/A muss die Abweichung im Angebot
eindeutig erklärt werden. Die Gleichwertigkeit ist vom
Bieter mit
seinem Angebot nachzuweisen. Als geeignete Mittel zum
Nachweis der Gleichwertigkeit gelten insbesondere
technische
Beschreibungen des Herstellers oder ein Prüfbericht
einer
anerkannten Prüfstelle.

0.3 Angebotszeichnungen

Die der Leistungsbeschreibung beigefügten Ansichten und
Details der beiden Hauptfenstertypen mit
Fensteraufteilung und
Öffnungsarten sowie Angaben zum Baukörperausbildung und
den verwendeten Materialien enthalten u.a. die
Darstellung der
Baukörperanschlüsse, der Laibungsausbildungen, ggf. mit
Anschlagbreiten. Ziel der Erneuerung der Fenster ist
der
optische Nachbau der Elemente mit Beibehaltung der
Proportionen, Profilbreiten und Konturen sowie der
Glaslichten
bei den Elementen betrachtet von der Außenseite. Auch
auf der
Innenseite ist die Profilanmutung soweit es geht den
historischen Vorgaben trotz moderner Fenstertechnik
nachzuempfinden.
Musterfenster sind eingebaut und sollten nach
Abstimmung
eines Termins mit der Bauleitung besichtigt werden.

Die einzureichenden Angebotszeichnung Ansichten von
Innen
und Außen im Maßstab 1:20 und horizontale und vertikale
Details im Vergleich zum Bestand Maßstab 1:2
Aus dieser Zeichnung muss ersichtlich sein, in welcher
Weise
die Forderungen dieser Ausschreibung erfüllt werden
sollen. Die
Anschlüsse an den Baukörper sind oben, unten und
seitlich
darzustellen.

0.4 Vom Bieter mit dem Angebot vorzulegende Nachweise

1. Den Nachweis der Gebrauchstauglichkeit gemäß § 3
Nr. 2
der Musterbauordnung (MBO) bzw. der zuständigen
Landesbauordnung (LBO). Der Nachweis der
Gebrauchstauglichkeit kann durch Vorlage des gültigen
Eignungsnachweises für das angebotene System vom
Institut
für Fenstertechnik (ift), Rosenheim und der
Gütegemeinschaft
Fenster, Fassaden und Haustüren e.V., Frankfurt oder
durch
Vorlage des RAL-Gütezeichens -Fenster erfolgen.

Bieter, die nicht über diesen Nachweis verfügen,
müssen einen
vergleichbaren Nachweis vorlegen. Darin muss ein dafür
nach
EN ISO/IEC 17025 akkreditiertes Prüflabor bestätigen,
dass das
System und die zugehörige Systembeschreibung der
angebotenen Konstruktion positiv geprüft ist und über
eine
Systemprüfung eine Klassifizierung der angebotenen
Fensterkonstruktion nach EN 12207
(Luftdurchlässigkeit), EN
12208 (Schlagregendichtheit), EN 12210
(Windwiderstand), EN
13115 (Bedienkräfte, mech. Festigkeit) und EN 12400
(Dauerfunktion) vorgenommen wurde. Dieser Nachweis ist
mit
dem Angebot zu erbringen.

2. Eine werkseigene Produktionskontrolle, wie sie im
Zusammenhang mit Leistungserklärung und CE-Zeichen für
Fenster in EN 14351-1 gefordert wird, ist ebenfalls
nachzuweisen. Dieser Nachweis ist mit der Vorlage des
RAL-Gütezeichens -Fenster erbracht. Die vom Bieter für
eventuell erforderliche Zusatz- oder Sonderprüfungen
vorgesehenen Prüfinstitute sind bei der Angebotsabgabe
zu
benennen.

3. Den Nachweis, dass die in dieser Ausschreibung
geforderten
energetischen Werte erfüllt werden. Bei diesem
Nachweis sind
die Ausführungen des gültigen
Gebäudemodernisierungsgesetzes (GModG) sowie die
Vorgaben der EN 14351-1 und die Forderungen dieser
Ausschreibung zu berücksichtigen.

4. Den Nachweis der anzubietenden Lüftungselemente,
die in
das Fenster integriert sind oder in direktem
Zusammenhang mit
dem Fenster stehen (Fensterlüfter).

Die nachfolgenden Abschnitte werden Vertragsgrundlage

1 Allgemeine Organisatorische und Technische
Anforderungen

1.1 Allgemeine Hinweise zur Bausausführung

1.1.1 Verantwortlicher Bauleiter

Der Auftragnehmer ist allein dafür verantwortlich,
dass bei der
Ausführung der Arbeiten die
gesetzlichen, polizeilichen und
Unfallverhütungsvorschriften
(UVV), die den Schutz der in
seinem Baubereich beschäftigten Mitarbeiter und
Mitarbeiterinnen und sonstigen Personen, bezwecken,
eingehalten werden. Er haftet für jeden Schaden, der
aus der
schuldhaften Nichtbeachtung dieser Vorschrift entsteht
und hat
den Auftraggeber, die Architekten und die Bauleitung
schadlos
zu halten, falls diese aus einem solchen Grund in
Anspruch
genommen werden.
Der vom Auftragnehmer eingesetzte örtliche Bauleiter
ist
Fachbauleiter im Sinne des § 56 Abs.2 der HBauO. Der
Fachbauleiter ist vor Beginn der Arbeiten namentlich
mit voller
Anschrift und Telefonnummer, unter der er auch
außerhalb der
Arbeitszeiten zu erreichen ist, schriftlich zu
benennen. Das
gleiche gilt für Poliere bzw. Vorarbeiter. Der
Fachbauleiter ist
gegenüber der Bauaufsicht anzuzeigen.
Der Auftragnehmer hat dafür Sorge zu tragen, dass
während
der gesamten Ausführungsdauer seiner Leistungen ein
verantwortlicher deutschsprachiger Bauleiter täglich
während
der Gesamtarbeitszeit vor Ort anwesend ist. Die
Vollmacht
dieses Bauleiters des Auftragnehmers muss soweit
reichen,
Anordnungen der Objektüberwachung des Auftraggebers
entgegenzunehmen, Preisvereinbarungen abzuschließen und
Abrechnungen anzuerkennen.
Vertretungsregelungen sind eindeutig zu definieren und
der
Objektüberwachung des
Auftraggebers vor Inkrafttreten zur Kenntnis zu geben.

1.1.2 Teilnahme an Baubesprechungen

Der Auftragnehmer ist verpflichtet, zu den wöchentlich
stattfindenden Baubesprechungen einen autorisierten,
mit
ausreichenden Vollmachten ausgestatteten,
deutschsprachigen
Vertreter zu entsenden.

1.1.3 Bautageberichte

Der Auftragnehmer ist verpflichtet, ein Bautagebuch mit
täglichen Bautageberichten zu führen
und dem Auftraggeber bzw. dessen beauftragten
Architekten/Bauüberwacher täglich
Durchschriften zu übergeben. Der Auftraggeber sowie
sein
beauftragter Architekt /
Bauüberwacher können jederzeit Einsicht in das
Bautagebuch
nehmen und die Aushändigung
von Durchschriften verlangen. Die Bautageberichte
müssen
mindestens nachfolgende Angaben
enthalten:
Bezeichnung der Baumaßnahme
Name des Bauleiters, Fachbauleiters
Beginn und Fertigstellung der einzelnen Arbeiten,
arbeitstäglich das Wetter mit Temperaturangaben,
Witterungsumständedie die Einfluss auf die
Leistungserbringung des Auftragnehmers hat und die
Ausführung der Leistung in den Wintermonaten erfolgt,
arbeitstäglich die erbrachten Leistungen des
Auftragnehmers
und die Zahl der von ihm
beschäftigten Mitarbeiter, getrennt nach deren
Qualifikation,
Fotodokumentation der Leistungen, die durch den
Baufortschritt verdeckt werden
Abweichungen der Beschaffenheit des Baukörpers von den
Angaben in der
Leistungsbeschreibung,
Unterbrechung und Verzögerung der Arbeiten mit den
Ursachen.
Beschädigungen

1.1.4 Abstimmung mit dem Auftraggeber

Vor Ausführungs- und Produktionsbeginn ist ein
örtliches
Aufmaß zu
nehmen und mit dem Auftraggeber abzustimmen. Die
Werkstattzeichnungen sind dem
Auftraggeber rechtzeitig zur Genehmigung vorzulegen.
Als
Bevollmächtigter des Auftraggebers auf der Baustelle
gilt der
örtliche Bauleiter. Der Bevollmächtigte ist nur
berechtigt,
Anordnungen zu treffen, die zur vertragsgemäßen
Durchführung
der in Auftrag gegebenen Leistungen erforderlich sind.
Sonstige
Vereinbarungen oder Anordnungen bedürfen der Zustimmung
des Auftraggebers, soweit diese über die vertraglichen
Vereinbarungen hinausgehen oder die Anerkenntnis von
Ansprüchen des Auftragnehmers gegenüber dem
Auftraggeber
zur Folge
haben.

1.1.5 Leistungsfeststellungen und Abnahme

Leistungsfeststellung sind zu jeder Zahlungsanforderung
transparent zu erstellen, um eine Prüfung für eine
zügige
Freigabe von Rechnungen zu erreichen.

Die Abnahme erfolgt förmlich pro Los und ist zu
beantragen.

1.2 Technische Anforderungen

Die ZTV, die Leistungsbeschreibung und die den
Ausschreibungsunterlagen beigefügten, vermaßten
Zeichnungen erläutern das geforderte
Konstruktionsprinzip. Die
technischen Forderungen der ZTV und die mit dieser
Ausschreibung vorgegebene formale Gestaltung sind
verbindlich. Die in den ZTV genannten
"Grundanforderungen"
basieren auf der Bauproduktenverordnung (BauPVO).

Die konstruktive Ausbildung ist dem Bieter aufgrund der
betriebseigenen Verfahrensweise und der vorgesehenen
Konstruktion freigestellt, jedoch sind die vorgegebenen
Abmessungen, insbesondere minimale und/oder maximale
Profil-Ansichtsbreiten der Einzelprofile außen und die
Glaslichten einzuhalten. Systembedingte Abweichungen
sind
vom Bieter anzugeben.

Bei den in den folgenden Abschnitten beschriebenen
Forderungen handelt es sich um Nebenleistungen gemäß
ATV
DIN 18299 Nr. 4.1, die in die Vertragspreise
einzurechnen sind,
sofern nicht ausdrücklich etwas anderes bestimmt wird.

1.2.1 Werkstatt- und Montageplanung (Werkplanung)

Entsprechend der VOB/C bzw. der relevanten
materialbezogenen Allgemeinen Technischen
Vertragsbedingungen (ATV) ist nach Auftragserteilung
und
Klärung aller Einzelheiten eine Werkstatt- und
Montageplanung
(z.B. Fertigungszeichnungen) von allen voneinander
abweichenden Positionen anzufertigen.  Den
Planunterlagen
(z.B. Positionsplänen) sind die dazugehörenden
Schnittzeichnungen übersichtlich zuzuordnen. Aus den
Zeichnungen müssen Konstruktion, Maße, Bauanschlüsse,
Befestigung, Einbau und Einbaufolge erkennbar sein.
Mit der
Fertigung darf erst begonnen werden, wenn die
Werkstatt- und
Montageplanung vom Auftraggeber oder dessen
Beauftragten
auf Übereinstimmung mit den vertraglichen Anforderungen
geprüft und für die Fertigung freigegeben sind.

1.2.2 Maße

Vor Beginn der Fertigung sind vom Auftragnehmer die
für die
Ausführung der Arbeiten erforderlichen Maßkontrollen
selbständig festzustellen.
Auf die grundsätzliche Prüf- und Hinweispflicht des
Auftragnehmers gemäß § 4 Absatz 3 VOB/B wird
ausdrücklich
hingewiesen.

1.2.3 Gerüste und Hilfsmittel für Transport und Einbau

Alle für den Einbau der Fenster und für die Ausführung
der
Abdichtungsarbeiten erforderlichen und geeigneten
Gerüste
(mindestens Lastklasse 3 und Breitenklasse W06, bzw.
bei
großen Elementgewichten Lastklasse 4 und Breitenklasse
W09
mit innerem Ausleger) mit geplanten, auf die
Elementgrößen
abgestimmten Einbringöffnungen werden bauseits
gestellt. Sie
stehen für die gesamte Bauzeit kostenfrei zur
Verfügung.
Hinsichtlich der Höhe der Arbeitslagen und des
Abstandes
zwischen Gerüst und Baukörper ist mit der Bauleitung
rechtzeitig Kontakt aufzunehmen. Erforderliche
Umbauarbeiten
werden ausschließlich bauseits vorgenommen.
Grundsätzlich
sind bei der Benutzung der Gerüste die Vorschriften der
Berufsgenossenschaft zu berücksichtigen und - soweit
erforderlich auch die Bestimmungen der Bauaufsicht.

Der Auftragnehmer hat leichte Gerüste oder Hilfsmittel
für
Transport und Einbau, insb. Hebezeuge und
Lastaufnahmeeinrichtungen für den Einbau von der
Innenseite
zu stellen.

1.2.4 Entsorgung / Verwertung

Alle Fenster und sonstige Bauteile, die im
Zusammenhang mit
der ausgeschriebenen Leistung ausgebaut werden müssen,
sowie alle anderen Abfälle sind nach den Vorgaben des
Umweltschutzes, z.B. Kreislaufwirtschaftsgesetz,
Altholzverordnung, Gewerbeabfallverordnung,
TA-Siedlungsabfall zu entsorgen. Folgendes ist zu
beachten:
Bei den historischen weiß lackierten Fenstern aus
Eiche wurden
bei einer Schadstoffanalyse an zwei Fenstern erhöhte
Werte für
mit 6.500 mg/kg Blei und Chrom mit 130mg/kg
festgestellt.
Asbestfasern im Kitt konnten nicht festgestellt
werden. Der
Prüfbericht vom 31.03.2026 kann zur Verfügung gestellt
werden.

Die fachgerechte Entsorgun gist in die Einheitspreise
einzurechnen.

Werden bei den zu entsorgenden Teilen weitere
Schadstoffe
festgestellt, ist der Auftraggeber unverzüglich
mündlich und
schriftlich zu informieren.

Das Entsorgen von Abfall und Verunreinigung aus dem
Bereich
des Auftragnehmers und von nicht schadstoffbehaftetem
Abfall
bis 1 m3 aus dem Bereich des Auftraggebers ist pro Los
'Nebenleistung'.

Das fachgerechte Entsorgen von schadstoffbelastetem
Abfall
und von Mengen über 1 m3 von nicht schadstoffbelastetem
Abfall und Verunreinigung, ist Leistung des
Auftragnehmers.
Dazu enthält die Leistungsbeschreibung entsprechende
Leistungspositionen über die Gesamtmengen und der zu
entsorgende Schadstoffe auf Grundlage der erfolgten
Schadstoffanalyse des Auftraggebers.  Es wird
ausdrücklich
erwähnt, dass vom Auftragnehmer Nachweise für eine
ordnungsgemäße Entsorgung verlangt werden können.

Vergleiche auch Punkt 8 dieser ZTV.

1.2.5 Schutz der Leistung und Ordnung auf der Baustelle

Die Transportwege und die Arbeitsbereiche sind durch
den
Auftragnehmer zu schützen. Eine täglichen
Grobreinigung ist
durchzuführen, insbesondere sind ausgebaute oder
defekte
Teile täglich aus den Verkehrsbereichen zu entfernen.
Diese Leistung ist in die Einheitspreise einzurechnen.

Nach § 4, Nr. 1 VOB/B hat der Auftraggeber für die
Aufrechterhaltung der allgemeinen Ordnung auf der
Baustelle
zu sorgen und das Zusammenwirken der verschiedenen
Unternehmer zu regeln. Hierbei handelt es sich um eine
grundlegende Mitwirkungspflicht des Auftraggebers.
Als verkehrsüblich und der baugewerblichen
Verkehrssitte
entsprechend ist dies so auszulegen, dass der
Auftraggeber
oder der von ihm beauftragte Bauleiter oder Architekt
die
Verpflichtung hat, dem Auftragnehmer die ungestörte und
fristgerechte Ausführung der geschuldeten Bauleistung
zu
ermöglichen und den Auftragnehmer vor Schaden zu
bewahren.
Wirken Nachleistende auf eine Baumaßnahme ein, haben
diese
Nachleistenden die Vorleistung zu schützen. Dies
trifft sie als
Nebenverpflichtung entsprechend der gültigen ATV ihres
Gewerkes. Insbesondere die Durchsetzung dieser
Nebenverpflichtungen gehört zu den in § 4 VOB/B Nr. 1
beschriebenen Verpflichtungen des Auftraggebers.
Während der Bauphase wirken vielfältige mechanische,
klimatische und chemische Belastungen auf Fenster ein.
Durch
den in der Regel stark verkürzten Bauablauf, die rasche
Aufeinanderfolge der verschiedenen Gewerke nach dem
Einbau
der Fenster können intensive Belastungen auf die
Fensterkonstruktionen einwirken, wie hohe Baufeuchte
bei
Putz- und Estricharbeiten, die zu Korrosion von
Beschlagteilen,
Aufquellen von Holzteilen führen können.

1.2.6 Dokumentation

In der Dokumentation sind spätestens mit der
Schlußrechnung
vorzulegen:
Unternehmererklärung
Leistungserklärung / CE-Kennzeichnung nach der
EU-BauPVO
Fachbauleitererklärung
Bedienungsanweisung / Benutzerinformation
Werk- und Montageplanung
Produktdatenblätter der Materialien
Hinweise zur Wartung/ Pflege
Werkzeugnisse und Prüfungen
Produktbeschreibung der eingebauten Glastypen
Angebot eines Wartungsvertrages

2 Anforderungen an die Konstruktion

Zu Anforderungen und Nachweisen der erforderlichen und
nachfolgend vollständig aufgelisteten
Leistungseigenschaften.

2.1 Statische Anforderungen

Die Fensterkonstruktion einschließlich der
Verbindungselemente muss alle planmäßig auf sie
einwirkenden Kräfte aufnehmen und an die Tragwerke des
Baukörpers abgeben können.
Die Verglasung ist nach DIN 18008-1 und DIN 18008-2
oder
nach allgemeiner Bauartgenehmigung Z -70.3-267 zu
bemessen.

2.2 Anforderungen an die Windwiderstandsfähigkeit

Die Windwiderstandsfähigkeit wird nach EN 12210
klassifiziert
und muss B4, im Randbereich B5 entsprechen.

2.3 Anforderungen an die Schlagregendichtheit und
Luftdurchlässigkeit

Die Schlagregendichtheit muss nach EN 12208
klassifiziert
sein. Gefordert ist eine
Schlagregendichtigkeit von 7A.

Die Fugendurchlässigkeit muss nach EN 12207
klassifiziert
sein. Gefordert ist eine
Luftdurchlässigkeit von 3.

2.4 Anforderungen an den Wärmeschutz

Für die Anforderungen an den Wärmeschutz beheizter oder
gekühlter Räume gilt das Gebäudemodernisierungsgesetz
(GModG), das allgemein keinen größenabhängigen
Einzelnachweis fordert. Bei diesem Objekt ist ein
größenabhängiger Nachweis gemäß Leistungsposition
notwendig!

Der UW-Wert einer Fensterkonstruktion setzt sich
zusammen
aus dem Uf-Wert des Rahmens, dem Ug-Wert des Glases,
dem längenbezogenen Wärmedurchgangskoeffizienten  und
der Ausbildung möglicherweise vorhandener Sprossen.

Ein wärmetechnisch verbesserten Randverbund in weiß
muss
eingesetzt werden. Im Bereich der vorgesetzten
Sprossen ist
ebenfalls eine weiße Sprosse im Scheibenzwischenraum zu
liefern

Für die Fenster werden folgende energetische Kennwerte
gefordert:

Wärmedurchgangskoeffizient (inkl. Sprossen) UW <= 1,3
W/(m2K)

Für alle Fenster in den Ost-, Süd- und Westfassaden ein
Gesamtenergiedurchlassgrad (g-Wert) des Glases von ca.
0,33
(siehe Leistungsposition). Die Fenster der Fassaden-
Innenhöfe
der Nordfassade, teilweise in Ost- und
Westorientierung,
erhalten keine Beschichtung zum sommerlichen
Wärmeschutz.

Die Gläser sind im Rahmen der Werkplanung mit der
Angabe
der technischen Werte einschließlich Lichttransmission
anzugeben.

2.5 Anforderungen an nichttransparente Ausfachungen
(Brüstungsfüllungen)

Es werden folgende energetische Kennwerte gefordert:

Für opake Ausfachungsflächen in teiltransparenten
Bauteilen
der wärmeübertragenden Umfassungsfläche gilt gemäß DIN
4108-2: R >= 1,2 (m2K)/W (entspricht Up <= 0,73
W/(m²K).
Die Paneele sind einbruchhemmend nach RC 2 auszuführen
und entsprechend zu befestigen.

2.6 Anforderungen an den sommerlichen Wärmeschutz
(Sonnenschutz)

Für die Anforderungen an den sommerlichen Wärmeschutz
gelten das Gebäudemodermisierungsgesetz (GModG) und die
DIN 4108-2. Maßgeblich ist das Produkt aus dem
gtot-Wert und
dem Fensterflächenanteil Aw bezogen auf die
Nettogrundfläche
des Raumes oder des Raumbereichs AG in m². Der
gtot-Wert
ist nach DIN 4108-2 bzw. den allgemein anerkannten
Regeln
der Technik aus dem g-Wert der Gläser und dem
Abminderungsfaktor FC von Sonnenschutzeinrichtungen zu
ermitteln.

Im Rahmen dieser Ausschreibung wird der g-Wert der
Verglasung mit ca. 0,33 für die Elemente der drei
Hauptfassaden Ost- Süd- und West- des Gebäudes
vorgegeben.

2.7 Anforderungen an den Schallschutz

Für die Fenster und Fenster mit integriertem
Fensterlüfter
werden ein bewertetes Schalldämm-Maß gem. DIN 4109
gefordert von Rw = 32 dB
Die Baukörperanschlüsse müssen entsprechend den
Anforderungen an die Schalldämmung der Fenster
ausgebildet
werden. Für die umlaufenden Anschlussfugen ist eine
vollständige Verfüllung aller Hohlräume und eine
bindend
vorgeschrieben. Angaben zum erforderlichen
Fugenschalldämmmaß sind DIN 4109-2: 2018, Abschnitt
4.4.4.
zu entnehmen.
Bei Einbau von Fensterfalzlüftern ist der geforderte
Schallschutz
für das Fenster sicher zu stellen

2.8 Anforderungen an die mechanische Festigkeit

Die Dauerfunktion wird gem. EN 12400 klassifiziert. Die
jeweilige Klasse ergibt sich aus der angegebenen
Anzahl an
Zyklen. Für Fenster ist die Anforderung: Dauerfunktion
nach EN
12400 Klasse 2 (10000).

2.9 Anforderungen an die Einbruchhemmung

Die Anforderungen an die Einbruchhemmung der Fenster
und
Fenstertüren müssen durch gültige Prüfzeugnisse gemäß
EN
1627 nachgewiesen werden. Die Festigkeit des Baukörpers
sowie die auszuwählenden geeigneten Befestigungsmittel
sind
der Montageanleitung des jeweiligen Prüfzeugnisses zu
entnehmen.

Die Einstufung der bei den angebotenen Bauteilen zur
Anwendung kommenden Gläser ist vor Ausführung durch ein
gültiges Prüfzeugnis nach EN 356 nachzuweisen.

Für die Auswahl der erforderlichen Widerstandsklasse
ist eine
objektbezogene Gefährdungsanalyse durchgeführt worden.
Für
alle Fenster und Türen im Souterrain und auf Balkonen
ist eine
Einbruchhemmung für das Bauteil gemäß EN 1627 in RC 2
sicherzustellen und im Leistungsverzeichnis
dargestellt. Hierzu
gehört das fachgerechte Befestigen von Gläsern und
Paneelen
ebenso wie geprüfte Fenstergriffe und Garnituren.

2.10 Anforderungen an den UV- Schutz im Museum

Im Museumsbereich sind sie Fensterelemente mit einem
UV-Schutzglas auszustatten. Ziel ist ein ultravioletter
Transmissionsgrad von Tuv von 0,00.
Erreicht wird dies mit einer Folie Trosifol UV Extra
Protect im
Verbundglas.
Ein statischer Nachweis über den Aufbau der Gläser ist
vom
Auftragnehmer zu führen.
In Ost-, Süd- und Westfassaden ist zusätzlich zum
UV-Schutz
der G-Wert von ca. 0,33 sicherzustellen.

2.11 Anforderungen an die Grundlüftung

In jedem Fensterelement ist ein Falzlüfter zu
integrieren, um
eine nutzerunabhängige Grundlüftung insbesondere als
Nachtauskühlung sicher zu stellen. Die Luftleistung
sollte bei 4
PA Druckunterschied mindestens 5 m³ erwirken.
Diese Falzlüfter sind in die Einheitspreise
einzurechnen.

3 Werkstoffe

3.1 Holz

Zur Holzartvorgabe in diesen ZTV sind wegen der nicht
ausreichenden Normung generell das Merkblatt HO.02
"Auswahl der Holzqualität für Holzfenster und
-Haustüren" sowie
die Merkblatt-Reihe HO.06 "Holzarten für den
Fensterbau" in
der jeweils aktuellen Fassung zugrunde zu legen. Das
gilt
sowohl für die grundsätzliche Eignung der Holzart bzw.
des
modifizierten Holzprodukts als auch für die
Holzqualität. Auch
die Vorgaben zum botanischen Namen und des
Wuchsgebietes
sind einzuhalten.
Die Mindestrohdichten von 450 kg/m3 bei Laubholz und
350
kg/m3 bei Nadelholz bei der Messbezugsfeuchte von 15 %
sind
zwingend einzuhalten.

Holzart: Red Grandis oder Evolam (Eukalyptus Grandis
aus
Plantagen in Uruguay bzw. Südafrika).

Nachweis nachhaltiger
Forstwirtschaft/Nachhaltigkeitszertifikat
FSC, PEFC oder gleichwertig. Der Nachweis ist auf
gesondertes Verlangen des Auftraggebers, spätestens
jedoch
vor Auftragsausführung vorzulegen.

Bei der Auswahl und Festlegung der Sortierklasse ist
zusätzlich
das Merkblatt HO.02 "Auswahl der Holzqualität für
Holzfenster
und -Haustüren" zu beachten.

Sortierklasse gem. EN 942: J2

Der Feuchtegehalt der verarbeiteten Hölzer muss nach
Fertigstellung der Fenster im Bereich von 13 - 2 %
liegen. Bei
schichtverleimten Kanteln darf der Feuchteunterschied
zwischen miteinander verbundenen Holzteilen 2 % nicht
übersteigen.

Da die Profile der Blendrahmen einschließlich der
Kämpfer
deutlich vorstehend vor den Flügeln auszuführen sind,
muss die
Verleimung der Lamellen im bewitterten Bereich
witterungsresistent ausgeführt werden. Die Verleimung
ist mit
einem einkomponentigen PU-Kleber auszuführen und durch
eine Zertifirung nach der ift-Richtlinie HO 10/1
nachzuweisen.

Bei der Verwendung von schichtverleimten Kanteln ist
die
Tabelle 2 der deutsch-schweizerisch-österreichischen
Richtlinie
"Massive, keilgezinkte und lamellierte Profile für
Holzfenster"
(ift-Richtlinie HO-10/1) zugrunde zu legen. Die
prinzipielle
Eignung der zur Anwendung kommenden lamellierten und
keilgezinkten Profile ist auf gesondertes Verlangen des
Auftraggebers, spätestens jedoch unaufgefordert vor
Ausführung durch eine Eignungsprüfung nachzuweisen. Die
gleichmäßige Qualität ist durch eine kontinuierliche
Eigen- und
Fremdüberwachung sicherzustellen.
Keilzinkenverbindungen bei schichtverleimten Kanteln
sind nur
in der Mittellage zugelassen

Die Außenverleistung ist entsprechend der vorhandenen
historischen Profile herzustellen, farblich zu
beschichten und zu
montieren. Diese leistung ist in die Einheitspreise
der Elemente
einzurechnen.

3.2 Stahl

Alle Stahlteile, die nach ihrem Einbau nicht mehr
zugänglich
sind, müssen entsprechend den Umgebungsbedingungen
vorher mit einem der geplanten Nutzungsdauer
entsprechenden
Korrosionsschutz versehen werden.

3.3 Verbindungselemente

Verbindungselemente wie Schrauben, Bolzen, Laschen,
Flansche o.ä. müssen mindestens korrosionsgeschützt
sein. In
Feuchträumen und im Außenbereich sind geeignete
Werkstoffe
(feuerverzinkte Verbindungsmittel nach DIN EN ISO 10684
"Verbindungselemente - Feuerverzinkung"oder aus
nichtrostenden Stählen nach bauaufsichtlicher
Zulassung) für
die Befestigungs- und Verbindungsmittel zu verwenden.
Verankerungen, die einer bauaufsichtlichen Zulassung
bedürfen, sind gemäß ihrer Zulassung in der
Korrosionswiderstandsklasse III oder IV auszuführen.

3.4 Dichtstoffe für die Verglasung

Dichtstoffe müssen in ihren Eigenschaften DIN 18545
und dem
Verwendungszweck entsprechen. Sie müssen nach DIN 52452
mit angrenzenden Stoffen verträglich sein. Weiter
müssen
Dichtstoffe alterungsbeständig und - soweit sie
direkten
Witterungseinflüssen ausgesetzt sind - gegen diese
beständig
sein.

3.5 Dichtprofile

Nichtzellige Elastomer-Dichtprofile (APTK/EPDM) müssen
DIN
7863 bzw. der EN 12365 entsprechen. Für andere
Werkstoffe
ist die Eignung mit dem Angebot nachzuweisen. Die
Dichtprofile
müssen mit den angrenzenden Stoffen verträglich sein,
sie
müssen alterungsbeständig und - soweit sie direkten
Witterungseinflüssen ausgesetzt sind - gegen diese
beständig
sein.

3.6 Klebstoffe

Für die Anforderungen an den Klebstoff gilt die
Beanspruchungsgruppe D3 nach EN 204 für die
Rahmenverbindung und D4 für Lamellierung und
Keilzinkung,
verbunden mit einem Nachweis der
Temperaturbeständigkeit
durch Prüfung nach EN 14257 (ehemals WATT'91). Bei
Holzarten mit Inhaltsstoffen, welche die Verklebung
beeinflussen, ist eine Prüfung durch eine anerkannte
Prüfstelle
erforderlich. Soll ein Klebstoff verwendet werden, der
die
vorgenannten Nachweise nicht erbringt, ist eine
Eignungsprüfung bei einer anerkannten Prüfstelle
erforderlich.
Der entsprechende Nachweis bzw. die Eignungsprüfung
einer
anerkannten Prüfstelle ist auf gesondertes Verlangen
des
Auftraggebers, spätestens jedoch unaufgefordert vor
Ausführung vorzulegen.

Die Verleimung der Blendrahmen ist mit einem
einkomponentigen PU-Kleber auszuführen und durch eine
Zertifirung nach der iftz-Richtlinie HO 10/1
nachzuweisen. Eine
alternative Verklebung ist nachzuweisen.

4 Ausführung

4.1 Profilausbildung Holz

Um einen ausreichenden konstruktiven Schutz der
Fenster zu
erreichen, muss sich die Profilierung aller Rahmen- und
Zusatzprofile einschließlich der Sprossen an den
Grundsätzen
von DIN 68121-2 orientieren. Die Kanten der Profile
sind mit
einem Radius von  2 mm zu runden. Kapillarfugen im
Bereich
der Bewitterung zwischen Profilen und/oder Bauteilen
(z.B.
Profilkopplungen) müssen über ein zusätzliches
Dichtsystem
abgedichtet werden. Gefordert wird eine Nenndicke für
Blendrahmen/Flügel gemäß beigefügter Vorschläge aus der
Detailierung der Musterfenster. Zeichnungen für die
Hauptpositionen 4-flg Sprossenfenster sowie
Wendefenster
oberhalb eines Kämpfers mit darunter befindlichen
Flügeln
getrennt mit einem Pfosten sind mit dem Angebot
einzureichen.

Glasfalze müssen für eine dichtstofffreie Ausführung
ausgebildet und zum Dampfdruckausgleich an allen vier
Ecken
geöffnet werden. Dazu sind Öffnungen >= 5 x 12 mm bzw.
Bohrungen mit Ø >= 8 mm erforderlich. Diese Öffnungen
dürfen
weder durch Falzdichtungen noch durch andere Teile
auch nur
teilweise verdeckt werden.
Anstelle von Wetterschienen ist ein Stufenfalz im
Blendrahmen
und die Ausführung mit Wetterschenkeln an den Flügeln
vorgesehen. Die Anforderungen der
Schlagregensicherheit mit
der Klasse 7A sind vom Auftragnehmer nachzuweisen.
Sollte
dies mit einem Stufenfalz nicht erreicht werden
können, ist
hierauf hinzuweisen und eine alternative Konstruktion
anzubieten, die den hohen denkmalpflegerischen
Ansprüchen
gerecht wird.
Anforderungen an Ansichtsbreiten der Profile,
Design-Varianten, Anzahl der Dichtungen, etc. des
Fensters
sind in der Leistungsbeschreibung und/oder den
entsprechenden Leistungspositionen angegeben. Grundlage
sind die der Leistungsbeschreibung beigefügten Details
des
historischen Zustands und der realisierten
Musterfenster.

4.2 Rahmenverbindung / Holzprofile

Die Rahmenverbindungen müssen formstabil und dauerhaft
dicht ausgeführt werden. Ab einer Holzdicke von 45 mm
müssen bei den Rahmenverbindungen mindestens
Doppelzapfen vorgesehen werden. Die äußeren Wangen
aller
Schlitz/Zapfenverbindungen dürfen nicht dicker als 16
mm sein.
Es ist eine geschlossene-nicht gerundete /gefaste-
Brüstungsfuge mindestens auf der Außenseite gefordert.

Dübel-Verbindungen müssen nach den Vorgaben in DIN
68121-2 ausgebildet werden. Für Rahmenverbindungen von
aufgeklebten Sprossen sind im Außenbereich ebenfalls
Dübel
zu verwenden.

Für andere Rahmenverbindungen ist die Eignung durch
Prüfung
gem. ift-Richtlinie FE-08/1 "Rahmeneckverbindung für
Holzfenster - Anforderungen, Prüfung und Bewertung"in
einem
zugelassenen Prüfinstitut nachzuweisen.

Wetterschenkel an den Fensterflügeln und an den
Blendrahmen
sind mit einer Feder/Nut- Verbindung und einer
anstrichverträglichen Abdichtung so zu montieren, dass
Regenwasser nicht kapillar eindringen kann. Alle
Kanten auch
im Stirnbereich sind vor der Beschichtung mindesten
mit einem
Radius von 2 mm zu runden, um eine ausreichende
Farbbeschichtung zu ermöglichen.

Die Deckleisten innen und außen sind in der Holzart
der Fenster
herzustellen und deckend zu lackieren.

4.3 Falzausbildung - Falzdichtungen

Die Anordnung und Ausführung muss der
Systembeschreibung
entsprechen. Die Hauptdichtungsebene ist die
Windsperre. Sie
muss mit einem einheitlichen, auswechselbaren,
umlaufenden
Dichtungsprofil ausgerüstet sein, welches gegen
Verschieben
zu sichern ist. Die Ecken sind gegen Wind und Wasser
dauerhaft dicht zu verbinden.

Um die Gefahr des Tauwasserausfalls und der
Schimmelpilzbildung im inneren Beschlagaufnahmefalz
weitgehend einzuschränken, ist gegen den
Feuchteeinfluss der
Raumluft vor dem Verlauf der 13° Isotherme eine
Dichtebene
gegen Feuchte von innen vorzusehen. Sie ist als
Falzüberschlagsdichtung auszuführen.

4.4 Oberfläche Holz

4.4.1 Chemischer Holzschutz

Nach DIN 68800-1 ist bei den Dauerhaftigkeitsklassen
1, 2, 3
und 3-4 nach EN 350-2 im Bereich der Gebrauchsklasse
3.1
nach EN 335 kein vorbeugender chemischer Holzschutz
gegen
holzzerstörende Pilze erforderlich.
Auf Grund der guten Dauerhaftigkeit von Red Grandis
bzw.
Evolam mit DC 2v ist ein chemischer Holzschutz nicht
erforderlich und ausgeschlossen.

Die Grundierung hat, soweit es die Größe der
Fensterelemente
zulässt, im Tauch- oder Flutverfahren zu erfolgen. Das
gilt auch
für das Leistenmaterial. Bei größeren Teilen ist das
Streichverfahren einzusetzen.

4.4.2 Oberflächenbeschichtung von maßhaltigen Bauteilen
aus Holz

Die Oberflächenbehandlung der Holzteile richtet sich
nach der
verwendeten Holzart, dem gewählten Beschichtungssystem
und
zu erwartende Beanspruchung der Oberfläche. Es sind die
Verarbeitungsvorschriften der
Beschichtungsmittelhersteller
anzuwenden. Sind keine Trockenschichtdicken vorgegeben
sind
nach dem deutschen Regelwerk folgende
Mindest-Trockenschichtdicken erforderlich:
30µm auf nicht sichtbaren/ verdeckten/ nicht
zugänglichen
Flächen
50 µm im Glasfalz und im Baukörperanschlussbereich
100 µm bei deckender Beschichtung bei Holzfenstern und
-Haustüren,

In den Funktionsnuten, wie z.B. für Dichtung,
Beschlag, usw. ist
konstruktionsbedingt eine Unterschreitung gegeben und
zulässig.

Auf allen anderen Flächen ist die volle Schichtdicke
der
Endbehandlung erforderlich.
Die Auswahl des Beschichtungssystems muss nach
Merkblatt
HO.01 "Klassifizierung von Beschichtungen für
Holzfenster,
-Haustüren und -Fassaden" in Verbindung mit Merkblatt
HO.03
"Anforderungen an Beschichtungssysteme für die
werksseitige
Beschichtung von Holz- und Holz-Metall-Fenstern,
Haustüren
und  Fassaden" erfolgen.

Die Schichtdicke der fertigen Beschichtung muss den
Vorgaben
der Beschichtungsmittelhersteller entsprechen. Sie ist
auf
Anforderung nachzuweisen.

Die visuelle Beurteilung der fertigbehandelten
Oberfläche nach
der Schlussbeschichtung erfolgt im einbaufertigen oder
eingebauten Zustand nach dem Merkblatt HO.05
"Richtlinie zur
visuellen Beurteilung einer fertigbehandelten
Oberfläche bei
Holzfenstern und -Außentüren".

4.4.3 Deckende Beschichtung auf maßhaltigen Bauteilen

Der Auswahl des Beschichtungssystems ist das Merkblatt
HO.01 "Klassifizierung von Beschichtungen für
Holzfenster,
-Haustüren und -Fassaden", Tabelle 1 zugrunde zu legen.
Art der Beanspruchung: starke direkte Bewitterung
RAL-Farbton
9010.

4.5 Beschläge
Die Beschläge müssen die Anforderungen der EN 13126
erfüllen und den zu erwartenden Belastungen
entsprechend
ausgebildet sein. Die verwendeten Werkstoffe sind gegen
Korrosion zu schützen.

Die Beschlagteile müssen nachjustierbar sein und der
Einbau
hat nach den Vorgaben des Systemhauses und/oder des
Beschlagherstellers zu erfolgen. Eine dauerhafte und
sichere
Befestigung von Beschlag- und Verbindungsteilen muss
sichergestellt sein, ebenso die Möglichkeit zur
Wartung und - im
Bedarfsfall - zum Austausch der Beschläge.

Das Ecklager von Dreh-/Drehkippbeschlägen muss den
Flügel
bei jeder Bewegungsstellung sicher führen. Diese
Führung
muss auch erhalten bleiben, wenn der Flügel durch eine
Windbö plötzlich aufgestoßen wird.
Bei Drehkippbeschlägen muss die Ausstellschere sicher
verhindern, dass der Flügel bei einer Fehlbedienung
absackt
(z.B. Verwendung einer Dreipunktschere). Andernfalls
sind
besondere Schutzmaßnahmen wie z.B. der Einbau von
Fehlbedienungsvorrichtungen oder Vorrichtungen für eine
besondere Öffnungsfolge zu treffen. Bei Flügelbreiten
über 120
cm sind grundsätzlich Zweitscheren vorzusehen.

Eine dauerhafte und sichere Befestigung von Beschlag-
und
Verbindungsteilen ist sicherzustellen. Alle
Schließstücke sind
scherentlastend zu befestigen. Die Richtlinie TBDK
"Befestigung tragender Beschlagteile von Dreh- und
Drehkipp-Beschlägen" der Gütegemeinschaft Schlösser und
Beschläge, Velbert ist zu beachten.

Der Fensterflügel muss im eingebauten Zustand
mindestens
um 90° geöffnet werden können, sofern die geometrischen
Randbedingungen der Einbausituation das zulassen.

Werden über die Leistungsbeschreibung im Flügelfalz
eingebaute Dreh-/Drehkipp-Beschläge vorgegeben, ist
nachfolgend die vorgesehene Ausführungsmöglichkeit
angegeben:
Bandseitig völlig verdeckt (verdeckt liegende
Lagerstellen) bzw.
nach der Beschreibung zu der Position.

Die Fenstergriffe sind gemäß Positionsbeschreibung für
die RC
2 Fenster abschließbar, für alle anderen Fenster nicht
abschließbar.

Fensterflügel mit Öffnungsbegrenzung wie Putz- und
Reinigungsscheren bei Kippflügeln und Begrenzer
Scheren bei
Wenden- oder Schwingflügeln müssen gut zu Öffnen und zu
Schließen sein.

Die Bedienung der Flügel muss leicht und unfallsicher
möglich
sein. Bedienkräfte nach EN 13115 Klasse 1 (10 Nm).

Die Bedienungshöhe der Griffe ist in Absprache mit dem
Auftraggeber festzulegen. Sie ist - soweit möglich -
innerhalb
eines Raums einheitlich festzulegen. Die vorgeschlagene
Positionierung der Griffe ist in der Werkplanung
anzugeben.

Fenstergriffe und Garnituren sind im
Leistungsverzeichnis
aufgeführt.

Bei Stulpfenstern (zweiflügelige Fenster ohne festes
Mittelstück)
muss der Standflügel durch entsprechende Beschläge im
Blendrahmen befestigt werden.

Bei Kippflügeln und öffenbaren Oberlichtern müssen als
zusätzliche Sicherung Scheren eingebaut werden, um
eventuelle Schäden infolge unsachgemäßer Einhängung der
Öffnungsscheren zu verhindern. Hierfür können auch die
für
Reinigungszwecke erforderlichen Zusatzscheren
vorgesehen
werden (s. Richtlinie VHBH).

Beschlagteile für andere Öffnungsarten müssen so
ausgeführt
werden, dass sie die Funktion der Flügel auf Dauer
sicherstellen. Außerdem müssen sie einen ausreichenden
Schutz gegen Fehlbedienungen aufweisen.

Die Fenstergriffe sind in einer Position im
Leistungsverzeichnis
ausgeschrieben. Da eine Entscheidung mit der
Denkmalpflege
noch herbeigeführt werden muss, sind diese Fabrikate
vorläufig.

Benutzerinformationen mit Wartungs- und
Pflegeanleitung sind
entsprechend den Forderungen der Landesbauordnungen und
des Produkthaftungsgesetzes dem Auftraggeber
spätestens mit
der Schlussrechnung unaufgefordert zur Weitergabe an
die
Nutzer zu übergeben. Die Richtlinie VHBE "Beschläge für
Fenster und Fenstertüren Vorgaben und Hinweise für
Endanwender" der Gütegemeinschaft Schlösser und
Beschläge, Velbert ist zu beachten.

5 Glas

5.1 Glasdicken, Glasarten und Sondergläser

Die Glasdicke und -art sind unter Berücksichtigung der
in
Abschnitt 2.1 dieser ZTV angegebenen Belastungen durch
den
Auftragnehmer zu ermitteln. Falls in diesem
Zusammenhang
zusätzliche Belastungen zu berücksichtigen sind, oder
der
Einbau von Sondergläsern erforderlich ist, ist das den
Leistungsbeschreibungen zu entnehmen.

Eine Bemusterung von Gläsern der Fa. Semco hat
stattgefunden. Mit der Denkmalpflege abgestimmt wurden
die
Aufbauten:
- 6mm Float mit  Klima 600 S- 16 SZR Argon-4 mm Float
- 6mm Float mit  Klima 600 S- 16 SZR Argon- VSG 2x4
mm mit 2xPVB
- 6mm Float mit  Klima 600 S- 6 SZR Argon- 4mm Float
- VSG 2x4mm mit Trosifol UV Extra Protect - 6 SZR
Argon- 4mm Float Semco star S NG
Die notwendigen Glasdicken sind vom Auftragnehmer zu
ermitteln und entsprechend zu kalkulieren und
einzubauen.

Sofern alternativ Gläser angeboten werden, ist die
Gleichwertigkeit nachzuweisen und im Rahmen der
Werkplanung zu bemustern.

Ziel ist eine möglichst neutrale Optik der Gläser
(Sonnenschutz/
UV-Schutz/ Einbruchhemmung/ ohne besondere
Anforderung),
so dass die Fassadengestaltung des unter Denkmalschutz
stehenden Gebäudes möglichst nicht verändert wird.

5.2 Glaseinbau

Der Glaseinbau ist nach der freigegebenen
Systembeschreibung auszuführen. Festverglasungen sind
so
einzubauen wie Flügelverglasungen, dazu gehören auch
die
Druckausgleichsöffnungen bei Verwendung von
Mehrscheiben-Isolierglas. Die Vorschriften der
Isolierglashersteller und die "Verglasungsrichtlinien"
des
Instituts des Glaserhandwerks in Hadamar müssen
beachtet
werden.

Bei einer Glasabdichtung mit Dichtstoffen gelten das
IVD-Merkblatt Nr. 10 und die ift-Richtlinie VE-06/1
"Beanspruchungsgruppen für die Verglasung von
Fenstern". Die
Abdichtung nichttransparenter Ausfachungen hat mit
einem
anstrichverträglichen Dichtstoff zu erfolgen.

5.3 Glashalteleisten

Glashalteleisten sind auf der Raumseite anzuordnen.
Für die
Befestigung der Glashalteleisten gilt DIN 18545.
Glashalteleisten müssen passgenau zugeschnitten sein.
Eine
dauerhaft dichte Anlage der Glasleisten an den
Rahmenprofilen
ist sicherzustellen. Gegebenenfalls ist ein
zusätzliches
Dichtungssystem innerhalb der Fuge vorzusehen. Dies
gilt
insbesondere bei der Verwendung fertiger, überfälzter
Glasleistenrahmen.
Werden Glashalteleisten auf der Außenseite angebracht,
müssen die sich ergebenden Fugen gegen eindringende
Feuchtigkeit abgedichtet werden.

Der Abstand der Befestigungsmittel darf 35 cm nicht
überschreiten. Von den Ecken ist ein Mindestabstand
von 5 bis
10 cm einzuhalten. Bei der Befestigung der
Glashalteleisten mit
Drahtstiften muss eine Mindestauflage von 14 mm
sichergestellt
werden. Bei versenkter Verstiftung sind die Löcher mit
einem
geeigneten Material zu verschließen und farblich
anzugleichen.
Bei Befestigung mit Schrauben ist eine Mindestauflage
von 12
mm erforderlich. Schraublöcher sind grundsätzlich
ausreichend
vorzubohren, nach der Verschraubung sind die Löcher zu
verschließen und zu lackieren.
Bei der Befestigung der Glashalteleisten von
einbruchhemmenden Elementen ist das Prüfzeugnis zu
beachten.

5.4 Sprossen

Bei den Fensterflügeln mit Sprossen sind im SZR
eingelegte
Abstandshalter in Weiß zu liefern.

5.5 Visuelle Qualität von Glas

Für die visuelle Qualität von Glas gilt die Richtlinie
zur
Beurteilung der visuellen Qualität von Glas für das
Bauwesen
(VFF-Merkblatt V.06-1)

Werden für bestimmte Gläser darüber hinaus gehende,
ergänzende Anforderungen gestellt, enthält die
Leistungsbeschreibung Angaben in der entsprechenden
Leistungsposition.

6 Verarbeitung

Die Umsetzung der Anforderungen der Landesbauordnungen
für Fenster, Fenstertüren und Fensterelemente setzen
eine
dokumentierte werkseigene Produktionskontrolle bis zum
Endprodukt voraus.
Für die Beurteilung der Verarbeitung gilt die
Gütesicherung
RAL-GZ 695 "Fenster, Fassaden und Haustüren". Die
Vorlage
des RAL-Gütezeichens Fenster ist eine Möglichkeit die
Forderungen der Landesbauordnungen nachzuweisen.
Dieser Nachweis (Vorlage des RAL-Gütezeichens) und
Nachweise über andere Formen der Gütesicherung sind auf
gesondertes Verlangen des Auftraggebers vorzulegen.

7 Einbau und Montageabwicklung

Bildschirme/Computer/Akten /Laborgeräte werden bauseits
entfernt, so dass ein Arbeitsbereich von 2,5 m vor den
zu
bearbeitenden Fenstern entsteht. Tische und Stühle
sind vom
Auftragnehmer bei Bedarf umzustellen. Die
Arbeitsbereiche und
Flure sind zu schützen. Eine tägliche einfache
Reinigung ist
durchzuführen. Die Einrichtungen sind durch Folien zu
schützen.
Ausgebaute Materialien sind täglich in die gesicherten
Lagerflächen zu verbringen. Alle Schutzmaßnahmen sind
nach
Abschluss der Arbeiten zu entfernen und zu entsorgen.
Ziel ist
es die jeweiligen Räumlichkeiten so schnell wie
möglich wieder
an die Nutzer zu übergeben. Als Richtschnur gilt: ein
Raum mit
zwei Fenstern wird maximal 2 Tage zum Austausch der
Fenster
blockiert.

Ein Lagerbereich für Material, Entsorgung und
Baustellenfahrzeuge im Außenbereich muss der
Auftragnehmer
mit der Bauleitung abgestimmt durch einen Bauzaun
sichern.

Die Fensterelemente sind nach der Demontage der
Altfenster
und Säubern des Anschlagbereichs wieder in der gleichen
Ebene von Innen gegen den vorhandenen Anschlag zu
montieren. Die Befestigung erfolgt mit Laschen oder
Durchsteckdübeln in das tragende Hinter Mauerwerk.
Im Außenbereich erfolgt die Abdichtung mit einem
vorkomprimierten Dichtungsband. Ein Glattstrich/
Ausgleich der
Anschlagfläche sofern notwendig hat vorher durch den
Auftragnehmer zu erfolgen. Im unteren Querbereich
erfolgt eine
Abdichtung mit einer Folie vor Montage des unteren
Wetterschenkels. Besonders zu beachten ist der
Übergang zu
der senkrechten äußeren Abdichtung, der sicher zu
verschließen ist.
Der Zwischenraum zwischen Blendrahmen und Mauerwerk
wird
mit einem PU-Schaum verfüllt.
Auf der Rauminnenseite erfolgt bauseitig aufrecht und
oben
quer eine Laibungs- und Sturzdämmung mit einer
fachgerechten Andichtung zum Blendrahmen.

Bei den einbruchhemmenden Fenstern und Türen sind zur
Montage die Vorgaben aus dem Prüfzeugnis insbesondere
bezüglich der Befestigung und Hinterfütterung zu
beachten.

Auf der Außenseite erhalten die Fenster- und
Türelemente eine
dreiseitige Außenverleistung in der Holzart der
Fenster als
Viertelstab lackiert im Farbton der Fenster ca. 25 mm
als
Nachbau der historischen Profile befestigt mit nicht
rostenden
Stiften. Die Nagelstellen sind zu verschließen und
farblich
anzupassen.

Zu berücksichtigen ist die Einhaltung der anerkannten
Regeln
der Technik, insbesondere die Ausbildung der
Anschlüsse an
den Baukörper unter Beachtung der bauphysikalischen
Einwirkungen durch das Raumklima und das Außenklima.
Die
Anschlussausbildung wird den Anforderungen aus dem
Wärme-, Schall- und Feuchteschutz gerecht. Äußere
Einwirkungen wie z.B. Bauwerksbewegungen dürfen die
entsprechenden Maßnahmen nicht in ihrer Funktion
beeinträchtigen.
Dabei sind sowohl DIN 4108-2, Beiblatt 2 zu DIN 4108,
DIN
4108-7 als auch das Gebäudeenergiegesetz (GEG) und die
aktuelle Richtlinie "Leitfaden zur Planung und
Ausführung der
Montage von Fenstern und Haustüren für Neubau und
Renovierung", herausgegeben von der
RAL-Gütegemeinschaft
Fenster, Fassaden und Haustüren, berücksichtigt.
Auf Grund der Berechnungen ist eine Laibungsdämmung
notwendig, die bauseits durchgeführt wird.
Die Einbauebene der Fenster, Fenstertüren und
Fensterelemente wurde so gewählt, dass die mit der DIN
4108-2 vorgegebene schimmelpilzkritische 13
°C-Isotherme
innerhalb der Konstruktion verläuft. Zeitweise
ausfallendes
Tauwasser darf nicht in die Konstruktion eindringen
und zu
einer unzulässigen, dauerhaften Erhöhung der
Materialfeuchten,
bzw. zu Schäden im Bereich der Anbindung an den
Baukörper
führen. Hinweise dazu gibt der Leitfaden zur Montage.

7.1 Lastabtragung in Fensterebene

Die Kräfte in Fensterebene (z.B. Eigenlast) müssen im
Regelfall
über druckfeste Unterkonstruktionen, wie z.B.
Tragklötze in das
Bauwerk eingeleitet werden. Die Tragklötze sind in
Richtung der
Fensterebene so anzuordnen, dass sowohl die äußere als
auch
die innere Abdichtung ohne jede Unterbrechung
vorgenommen
werden können. Die Tragklötze müssen folgende
Forderungen
erfüllen:

Sie müssen die anfallenden Lasten übertragen können,
sie müssen gegen Verschieben gesichert werden,
sie dürfen die Ausführung der Abdichtung nicht
behindern,
sie müssen aus einem nicht verrottbaren Material
bestehen.

Werden Dübel, Laschen, Verschraubungen u.ä. z.B. im
Rahmen einer Distanzbefestigung verwendet, dürfen
diese zur
Abtragung der in Fensterebene wirkenden Lasten nur dann
verwendet werden, wenn das Produkt über einen
entsprechenden Nachweis verfügt. Die Eignung ist gemäß
ift
Richtlinie MO-02/1 "Baukörperanschluss von Fenstern;
Teil 2:
Verfahren zur Ermittlung der Gebrauchstauglichkeit von
Befestigungssystemen" nachzuweisen.

7.2 Befestigung

Die Befestigung (Verankerung) muss
- alle planmäßig auf das Fenster einwirkenden Kräfte
mit
der erforderlichen Sicherheit und unter
Berücksichtigung der im
Anschlussbereich zu erwartenden Bewegungen einwandfrei
auf
den Baukörper übertragen,
- die Bewegungen sowohl aus der thermischen Belastung
der Fenster und Fensterelemente als auch aus den zu
erwartenden Formveränderungen des Baukörpers aufnehmen.

Die Befestigungsstellen müssen auf den Sitz der
Beschläge und
die Anordnung der Verklotzung in den Festfeldern
abgestimmt
werden. Der Regelabstand der Befestigungselemente
untereinander sollte 70 bis 80 cm nicht überschreiten.
Von Eck-
und sonstigen Rahmenverbindungen sollte ein Abstand
von 15
cm nicht überschritten werden. Weiterhin sind ggf. die
Angaben
der Befestigungsmittelhersteller und Systemgeber zu
berücksichtigen. Beim Einsatz von Dübeln sind die
vorgeschriebenen Bohrabstände einzuhalten.

Wird bei Fensterelementen ein prüffähiger statischer
Nachweis
für Konstruktion und Befestigung verlangt (z.B.
Bauteile mit
absturzsichernden Eigenschaften), gelten die
Technischen
Baubestimmungen. In der Leistungsbeschreibung ist
angegeben, für welche Positionen dieser Nachweis
verlangt
wird und sie enthält entsprechende
Leistungspositionen. Dieser
Nachweis ist nach Auftragserteilung, aber vor Beginn
der
Fertigung unaufgefordert vorzulegen.

7.3 Abdichtung zum Baukörper

Die Anschlussfugen müssen.
- im Zwischenraum vollständig mit Dämmstoff ausgefüllt
sein,
- außenseitig das unkontrollierte Eindringen von
Schlagregen verhindern.
- die Innenabdichtung erfolgt aufrecht und oben quer im
Rahmen der bauseitigen Laibungsdämmung. Im unteren
Querbereich zur verbleibenden Fensterbank ist dies im
Rahmen
der Fenstermontage abzudichten.

Die Anschlusskonstruktion muss so ausgebildet werden,
dass
ein Feuchteausgleich nach außen möglich ist. Dieser
Ausgleich
wird sichergestellt, wenn die raumseitigen
Dichtmaterialien
einen höheren Diffusionswiderstand aufweisen als die
auf der
Außenseite.

Geforderter Dämmstoff: Ortschaum oder Dämmwolle
'.........'

Bei der Abdichtung von Anschlussfugen mit elastischen
Dichtstoffen sind die Vorgaben der DIN 18540 sinngemäß
anzuwenden. Das gilt für die konstruktive
Fugenausbildung
ebenso wie für die zulässige Gesamtverformung des
Dichtstoffs.

Bei der Abdichtung mit imprägnierten Dichtbändern aus
Schaumkunststoff sind die Herstellerangeben zu
beachten. Es
dürfen nur nach DIN 18542 geprüfte und klassifizierte
Systeme
eingesetzt werden. Im Außenbereich sind Dichtbänder der
Beanspruchungsgruppe 1 (BG 1) einzusetzen. Dichtbänder
der
BG 2 dürfen nur geschützt vor direkter Bewitterung
eingesetzt
werden. Auf der Raumseite sind Dichtbänder der BG R
einzusetzen.

Die Demontage der Fenster und Türen hat mit Sorgfalt
z.B.
durch vorheriges Einschneiden zu erfolgen, um Schäden
zu
vermeiden. Sollten vorhandene Steinausbrüche oder
zerstörte/
fehlende Fugen die Montage behindern hat umgehend eine
Meldung an die Bauleitung zu erfolgen, damit bauseits
diese
Mängel beseitigt werden können. Durch unsachgemäße
Demontagearbeiten verursachte Schäden werden zu Lasten
des Auftragnehmers beseitigt.

Für die Abdichtung müssen die Fugenflanken ausreichend
parallel und eben sein. Ist das nicht der Fall, muss
die
Rohbau-Fugenflanke nach den Vorgaben der DIN 4108-7
nachgearbeitet werden. Wird eine zusätzliche Nacharbeit
erforderlich, hat der Auftragnehmer Bedenken geltend zu
machen und der Auftraggeber ist unverzüglich
schriftlich zu
informieren.
Die luftundurchlässige raumseitige Abdichtung und die
Windsperre werden eine Ebene direkt am Blendrahmen
bilden.

7.3.1 Dichtsystem

Gehört zum gewählten Dichtsystem eine Abdichtung mit
spritzbarem Dichtstoff, gilt weiter DIN 18540. Eine
Zweiflankenhaftung ist durch den Einsatz von
geschlossenzelligem, nicht wassersaugendem
Hinterfüllmaterial
sicherzustellen. Weitere Hinweise zum Stand der
Technik sind
enthalten im IVD-Merkblatt Nr. 9 "Dichtstoffe in der
Anschlussfuge für Fenster und Außentüren - Grundlagen
für
Planung und Ausführung" und in der Infoschrift vom
Verband
deutsche Bauchemie "Spritzbare Dichtstoffe - Anwendung
in der
Fenster- und Türenmontage im Neubau und bei der
Sanierung".

Beim Einsatz von imprägnierten Fugendichtbändern aus
Polyurethan-Weichschaumstoff sind in jedem Fall die
Herstellerangaben, speziell der zur vorhandenen
Fugenbreite
erforderliche Komprimierungsgrad zu beachten. Die
Schlagregendichtigkeit der Fugendichtbänder ist auf
Verlangen
durch Vorlage eines Prüfzeugnisses nachzuweisen.

Fugendichtungsfolien und Dichtfolien müssen mit
angrenzenden
Stoffen verträglich sein. Zur Sicherstellung einer
dauerhaften
Funktion sind Dichtfolien in beiden Anschlussbereichen
zusätzlich mechanisch zu sichern, sofern sie nicht aus
bauphysikalischen Gründen freihängend angebracht werden
müssen.

Für alle Dichtsysteme muss die Eignung gemäß ift
Richtlinie
MO-01/1 "Baukörperanschluss von Fenstern; Teil 1
Verfahren
zur Ermittlung der Gebrauchstauglichkeit von
Abdichtungssystemen" nachgewiesen werden.

7.3.2 Bodenanschluss bei bodentiefen Elementen

Die Ausführung der Bauwerksabdichtung im
Bodenanschlussbereich nach DIN 18531 (z.B. mit
Bauabdichtungsbahnen) erfolgt durch das
Abdichtungsgewerk.
Um dem Abdichtungsgewerk einen fachgerechten
Abdichtungsanschluss zu ermöglichen, sind die für den
Bodenanschluss wichtigen Anforderungen in der
jeweiligen
Leistungsposition beschrieben.

Eine schlagregendichte Abdichtung im horizontalen
Bodenanschlussbereich ist unabhängig von der
erforderlichen
Bauwerksabdichtung auszuführen (z.B. mittels
Schleppfolie).

In Verbindung mit seitlichen Abdichtungen ist zu
beachten, dass
die Bauwerksabdichtung diese hinter fahren muss.

7.4 Außenfensterbänke

Die äußeren Sohlbankklinker bleiben erhalten. Sollten
Ausbrüche oder eine mangelhafte Verfügung die
fachgerechte
Abdichtung behindern ist dies unverzüglich der
Bauleitung
aufzugeben.

7.5 Schwellenausbildung

Schwellenanschlüsse bei Fenster- und Haustüren müssen
dauerhaft gegen Niederschlagswasser und aufsteigende
Feuchtigkeit abgedichtet werden. Sie sind so
auszubilden, dass
Wasser jederzeit von der Konstruktion nach außen
abgeleitet
wird. Schwellen sind in jeden Fall trittfest zu
unterbauen und zu
befestigen. Die in dieser Ausschreibung geforderten
Schwellenhöhen und Art der Ausführung sind der
Leistungsbeschreibung zu entnehmen. Sind aufgrund der
Planungsvorgabe die anerkannten Regeln der Technik
gefährdet, hat der Auftragnehmer gegenüber dem
Auftraggeber
schriftlich Bedenken geltend zu machen.
Die Ausführung der Bauwerksabdichtung im
Bodenanschlussbereich zur Einhaltung der Anforderungen
an
eine Stauwasserdichtheit erfolgt durch das
Abdichtungsgewerk.

7.6 Einbau einbruchhemmender Fenster

Der Einbau von geprüften einbruchhemmenden Fenstern hat
nach den Montageanweisungen des Prüfzeugnisses zu
erfolgen. Der vorschriftsmäßige Einbau ist spätestens
bei der
Abnahme durch eine Montagebescheinigung zu bestätigen.

8 Ausbau und Entsorgung

Der Ausbau alter Fenster hat grundsätzlich so zu
erfolgen, dass
die Gebäudesubstanz möglichst wenig beschädigt wird, um
kostenintensive Nacharbeiten zu vermeiden. Treten in
diesem
Zusammenhang Probleme auf, ist die Demontage zu
unterbrechen und es ist unverzüglich die Bauleitung
schriftlich
und mündlich zu informieren. Das gilt auch, wenn bei
der
Demontage gesundheitsgefährdende Substanzen, wie Glas-
oder Steinwolle (KMF), asbesthaltige Abdichtungs- oder
sonstige asbesthaltige Materialien vorgefunden werden.

Eine Schadstoffuntersuchung hat stattgefunden und
folgende
Schadstoffe wurden gefunden:

Blei und Cadmium in der Lackierung der auszubauen und
zu
entsorgenden Holzfenster, Asbest im Kitt konnte nicht
festgestellt werden (siehe 1.4 dieser ZTV).

Fenster und sonstige Bauteile, die im Zusammenhang mit
den
ausgeschriebenen Leistungen ausgebaut werden müssen,
sind
nach den Vorgaben des Kreislaufwirtschafts- und
Abfallgesetzes (KrW-/AbfG) sowie der
Gewerbeabfallverordnung und ggf. der Altholzverordnung
zu
entsorgen. Auf dieser Basis hat demzufolge die
Entsorgung
durch Recycling (Kunststoff, Aluminium, Stahl) bzw.
stofflicher
oder umweltgerechter thermischer Verwertung (Holz)
stattzufinden. Die Leistungsbeschreibung enthält
getrennte
Leistungspositionen für den Ausbau und die Art und
Menge der
zu entsorgenden Bauteile und Baustoffe.

Mit dem Angebot zu tätigende Angaben zu den angebotenen
Produkten und Systemen

(Vom Bieter einzutragen)
Angebotenes Fenstersystem: '.........'
Angebotene Holzart: '.........'
Nachhaltigkeitszertifikat: '.........'
Angebotene Eckverbindung Holz: '.........'
Angebotene Holz-Mindestrohdichte: '.........'
Angebotenes Beschichtungssystem Holz: '.........'
Angebotenes Beschlagfabrikat: '.........'
Angebotener Falzlüfter '.........' Luftleistung
bei 4PA '.........'
Angebotenes Isolierglasfabrikat: '.........'
Angebotener Randverbund:  '.........'
Angebotenes Verglasungssystem: '.........'
Angebotenes Dichtprofilmaterial für die Verglasung:
'.........'
Angebotenes Dichtprofilmaterial für Falzdichtungen:
'.........'
Angebotenes Dichtsystem Baukörperanschluss außen:
'.........'
Angebotener Dämmstoff (Rahmen- Mauerwerk): '.........'

#### Untertitel 03.1 Allgemein

**03.1.1 Ausbau und Entsorgung des alten Elements sowie Lieferung und Montage des neuen Elements**
*** Bezugsbeschreibung
Ausbau und Entsorgung des alten Elements sowie
Lieferung
und Montage des neuen Elements

Element:
Holzfensterbank profiliert nach dem historirischen
Vorbild,
Lackiert in RAL 9010 Dicke ca.36 mm Tiefe ca. 350 mm
inklusive Demontage und Entsorgung der alten
Fensterbank
Länge ca. 1700 mm inklusive Montage

Entsorgungsnachweise sind dem AG vorzulegen.
Menge: 1,000 Stk

**03.1.2 Ausbau und Entsorgung des alten Elements sowie Lieferung und Montage des neuen Elements**
*** wie Position 03.1.1
Holzfensterbank profiliert nach dem historirischen
Vorbild,
Lackiert in RAL 9010 Dicke ca.36 mm Tiefe ca. 350 mm
inklusive Demontage und Entsorgung der alten
Fensterbank
Länge ca. 1000 mm im Treppenhaus Mittelteil der inneren
Rundung angepaßt inklusive Montage
Menge: 1,000 Stk

**03.1.3 Ausbau und Entsorgung des alten Elements sowie Lieferung und Montage des neuen Elements**
*** wie Position 03.1.1
Schwitzwasserrinne profiliert nach historischen
Vorbild Dicke
ca. 40 mm Tiefe ca. 70 mm Länge ca. 1600 mm erneuern in
RAL 9010
Menge: 1,000 Stk

**03.1.4 Demontage und Entsorgung von Vorsatzfenstern 160 x 265 cm**
Demontage und Entsorgung von Vorsatzfenstern Größe ca-
160
x 265 cm (zum Nachweis)
Menge: 10,000 Stk

**03.1.5 Demontage und Entsorgung von Vorsatzfenstern 160 x 200 cm**
Demontage und Entsorgung von Vorsatzfenstern Größe ca-
160
x 200 cm (zum Nachweis)
Menge: 10,000 Stk

**03.1.6 Demontage von Plexiglasplatten Größe 160 x 500 mm, Stärke 8mm**
Demontage von Plexiglasplatten Größe 160 x 50 cm
Stärke 8
mm inklusive U-Profil aus Aluminium vor einen Teil der
alten
Fenster (zum Nachweis)
Menge: 100,000 Stk

**03.1.7 Lieferung und Montage von Fenstergriffen FSB Aluminium**
Lieferung und Montage von Fenstergriffen FSB Aluminium
naturfarbig eloxiert Colour Code 0105 Griff FSB 1106
mit
Fenstergriffrosette rund  (Stückzahl zum Nachweis)
Menge: 245,000 Stk

**03.1.8 Lieferung und Montage von Fenstergriffen FSB mit Selbsverriegelung**
Lieferung und Montage von Fenstergriffen FSB Aluminium
naturfarbig eloxiert Colour Code 0105 Griff FSB 1106
mit
Fenstergriffrosette mit Selbstverriegelung rund
(Stückzahl zum
Nachweis)
Menge: 175,000 Stk

#### Untertitel 03.2 Mittelbereich - Hoffassade

**03.2.1 Ausbau und Entsorgung des alten Elements sowie Lieferung und Montage des neuen Elements**
*** Bezugsbeschreibung
Ausbau und Entsorgung mit säubern der Einbauebene,
Montage des neues Fensters inlkusive innererer und
äußerer
Verleistung und Wetterschenkel, innenseitig aufrecht
und oben
quer mit Futter gemäß Detailskizze

Element:
3-flg Fenster im 3. OG mit zwei Pfosten und drei Dk-
Flügeln
Größe ca. 245 x 160 cm, jeder Flügel erhält zwei
waagerechte
und eine senkrechte Sprosse
Menge: 5,000 Stk

**03.2.2 Ausbau und Entsorgung des alten Elements sowie Lieferung und Montage des neuen Elements**
*** wie Position 03.2.1
3-flg Fenster mit Wendeflügel, unterhalb eines
Kämpfers mit 1
DK- Fensterflügel und 1 festeingeschraubter Flügel,
Größe ca.
156x264 cm. Die beiden unteren Flügel, getrennt von
einen
Pfosten erhalten je eine senkrechte Sprosse,
Menge: 7,000 Stk

**03.2.3 Ausbau und Entsorgung des alten Elements sowie Lieferung und Montage des neuen Elements**
*** wie Position 03.2.1
3-flg Fenster mit Wendeflügel, unterhalb eines
Kämpfers mit 1
DK- Fensterflügel und 1 festeingeschraubter Flügel,
Größe ca.
156x264 cm. Die beiden unteren Flügel, getrennt von
einen
Pfosten erhalten je eine senkrechte Sprosse, die
Fenster
erhalten ein Sockeholz Höhe ca 120 mm als untere
Verbreiterung für die bauseitige Bauabdichtung zum
Glasdach.
Einbruchhemmung RC 2
Menge: 9,000 Stk

**03.2.4 Ausbau und Entsorgung des alten Elements sowie Lieferung und Montage des neuen Elements**
*** wie Position 03.2.1
1-flg Kippfenster mit flexiblen Gestänge und Handhebel
Größe
ca.108 x 105 cm mit einer waagerechten und zwei
senkrechten
Sprossen
Menge: 5,000 Stk

**03.2.5 Ausbau und Entsorgung des alten Elements sowie Lieferung und Montage des neuen Elements**
*** wie Position 03.2.1
2-flg D/Dk- Fenster Größe 147 x 134 cm, jeder Flügel
erhält
zwei waagerechte und eine senkrechte Sprosse,
Einbruchhemmung RC 2
Menge: 6,000 Stk

**03.2.6 Ausbau und Entsorgung des alten Elements sowie Lieferung und Montage des neuen Elements**
*** wie Position 03.2.1
3-flg Fenster mit zwei Pfosten und drei Dk- Flügeln
Größe ca.
240 x 133 cm, jeder Flügel erhält zwei waagerechte und
eine
senkrechte Sprosse, Einbruchhemmung RC 2
Menge: 1,000 Stk

**03.2.7 Ausbau und Entsorgung des alten Elements sowie Lieferung und Montage des neuen Elements**
*** wie Position 03.2.1
1-flg Fenster, Größe ca. 120 x 80 cm
Menge: 1,000 Stk

#### Untertitel 03.3 Mittelbereich - Südfassade

**03.3.1 Ausbau und Entsorgung des alten Elements sowie Lieferung und Montage des neuen Elements**
*** Bezugsbeschreibung
Ausbau und Entsorgung mit säubern der Einbauebene,
Montage des neues Fensters inlkusive innererer und
äußerer
Verleistung und Wetterschenkel, innenseitig aufrecht
und oben
quer mit Futter gemäß Detailskizze

Element:
4-flg Fenster mit Kämpfer, oberhalb des Kämpfers mit
Pfosten
und 2 Drehflügeln, um unteren Bereich mit einem
Dreh/Drehkippflügelpaar Größe ca. 156x 280 cm, die
Flügel
erhalten jeweils eine senkrechte und zwei Quersprossen,
G-Wert 0,33
Menge: 5,000 Stk

**03.3.2 Ausbau und Entsorgung des alten Elements sowie Lieferung und Montage des neuen Elements**
*** wie Position 03.3.1
4-flg Balkon-Fenster mit Kämpfer, oberhalb des
Kämpfers mit Pfosten und 2 Drehflügeln,
um unteren Bereich mit einem Dreh/Drehkippflügelpaar
Größe ca. 156x 360 cm, die Flügel
erhalten jeweils eine senkrechte und zwei
Quersprossen, G-Wert 0,33, Einbruchhemmung
RC 2, unterhalb eines Querriegels erhalten die
Türflügel ein einbruchhemendes Paneel in
RAL 9010
Menge: 3,000 Stk

**03.3.3 Ausbau und Entsorgung des alten Elements sowie Lieferung und Montage des neuen Elements**
*** wie Position 03.3.1
1-flg DK-Fenster mit vier waagerechten und zwei
senkrechten Sprossen Größe ca. 130 x
255 cm, G-Wert 0,33
Menge: 4,000 Stk

**03.3.4 Ausbau und Entsorgung des alten Elements sowie Lieferung und Montage des neuen Elements**
*** wie Position 03.3.1
1-flg DK-Fenster mit einem Sprossenkreuz, Größe ca 70
x 70
cm, RC2
Menge: 3,000 Stk

**03.3.5 Ausbau und Entsorgung des alten Elements sowie Lieferung und Montage des neuen Elements**
Ausbau und Entsorgung des alten Elements sowie
Lieferung
und Montage des neuen Elements

Element:
Metall-Lüftungsgitter mit Rahmen Einbrennlackiert grau
Form
und Farbe entsprechend der bereits vorhandfenen Gitter
mit
horizontalen Lamellen zur Belüftung der Räume im
Keller nach
kompletter Demontage der alten Fenster, glattes
Sockelstück
aus Metall für die bauseitige Bauabdichtung Größe ca.
70 x 70
cm, Einbruchsicher ähnlich RC 2
Menge: 3,000 Stk

#### Untertitel 03.4 Ostflügel - Hoffassade

**03.4.1 Ausbau und Entsorgung des alten Elements sowie Lieferung und Montage des neuen Elements**
*** Bezugsbeschreibung
Ausbau und Entsorgung mit säubern der Einbauebene,
Montage des neues Fensters inlkusive innererer und
äußerer
Verleistung und Wetterschenkel, innenseitig aufrecht
und oben
quer mit Futter gemäß Detailskizze

Element:
4-flg Fenster mit fest eingeschraubten großen Flügel,
optisch
abgestimmt auf die Wendeflügel in der Fassade,
unterhalb
eines Kämpfers mit 2 DK- Fensterflügel und 1
festeingeschraubter Flügel, Größe ca. 275 x 370 cm.
Die drei
unteren Flügel, getrennt von zwei Pfosten erhalten je
eine
senkrechte Sprosse,  UV-Schutz gemäß ZTV
Menge: 5,000 Stk

**03.4.2 Ausbau und Entsorgung des alten Elements sowie Lieferung und Montage des neuen Elements**
*** wie Position 03.4.1
3-flg Fenster mit fest eingeschraubten großen Flügel,
optisch abgestimmt auf die
Wendeflügel in der Fassade, unterhalb eines Kämpfers
mit 1 DK- Fensterflügel und 1
festeingeschraubter Flügel, Größe ca. 180 x 370 cm.
Die zwei unteren Flügel, getrennt von
einem Pfosten erhalten je eine senkrechte Sprosse,  UV
Schutz gemäß ZTV
Menge: 3,000 Stk

**03.4.3 Ausbau und Entsorgung des alten Elements sowie Lieferung und Montage des neuen Elements**
*** wie Position 03.4.1
3-flg Fenster mit Wendeflügel, unterhalb eines
Kämpfers mit 1
DK- Fensterflügel und 1 festeingeschraubter Flügel,
Größe ca.
156 x264 cm. Die beiden unteren Flügel, getrennt von
einen
Pfosten erhalten je eine senkrechte Sprosse,
Einbruchhemmung RC 2 UV Schutz gemäß ZTV
Menge: 5,000 Stk

**03.4.4 Ausbau und Entsorgung des alten Elements sowie Lieferung und Montage des neuen Elements**
*** wie Position 03.4.1
4-flg Fenster mit Kämpfer, oberhalb des Kämpfers mit
Pfosten
und 2 Drehflügeln, um unteren Bereich mit einem
Dreh/Drehkippflügelpaar Größe ca. 156x 190 cm, die
Flügel
erhalten jeweils eine Kreuzsprosse, Einbruchhemmung RC
2,
Menge: 14,000 Stk

#### Untertitel 03.5 Ostflügel - Ostfassade

**03.5.1 Ausbau und Entsorgung des alten Elements sowie Lieferung und Montage des neuen Elements**
*** Bezugsbeschreibung
Ausbau und Entsorgung mit säubern der Einbauebene,
Montage des neues Fensters inlkusive innererer und
äußerer
Verleistung und Wetterschenkel, innenseitig aufrecht
und oben
quer mit Futter gemäß Detailskizze

Element:
3-flg Fenster mit Wendeflügel, unterhalb eines
Kämpfers mit 1 DK- Fensterflügel und 1
festeingeschraubter Flügel, Größe ca. 180 x264 cm. Die
beiden unteren Flügel, getrennt
von einen Pfosten erhalten je eine senkrechte Sprosse,
G-Wert 0,33, UV Schutz gemäß
ZTV
Menge: 3,000 Stk

**03.5.2 Ausbau und Entsorgung des alten Elements sowie Lieferung und Montage des neuen Elements**
*** wie Position 03.5.1
3-flg Fenster mit fest eingeschraubten großen Flügel,
optisch
abgestimmt auf die Wendeflügel in der Fassade,
unterhalb
eines Kämpfers mit 1 DK- Fensterflügel und 1
festeingeschraubter Flügel, Größe ca. 180 x 370 cm.
Die beiden
unteren Flügel, getrennt von einen Pfosten erhalten je
eine
senkrechte Sprosse,  G-Wert 0,33, UV Schutz gemäß ZTV
Menge: 3,000 Stk

**03.5.3 Ausbau und Entsorgung des alten Elements sowie Lieferung und Montage des neuen Elements**
*** wie Position 03.5.1
4-flg Fenster mit Kämpfer, oberhalb des Kämpfers mit
Pfosten und 2 Drehflügeln, um
unteren Bereich mit einem Dreh/Drehkippflügelpaar
Größe ca. 156x 190 cm, die Flügel
erhalten jeweils eine Kreuzsprosse, Einbruchhemmung RC
2, G-Wert 0,33
Menge: 6,000 Stk

**03.5.4 Ausbau und Entsorgung des alten Elements sowie Lieferung und Montage des neuen Elements**
*** wie Position 03.5.1
6-flg Fenster mit Kämpfer, jeweils 2 Pfosten oberhalb
und
unterhalb, sechs DK Flügel jeweils mit einer
Kreuzsprosse
Größe ca. 250 x 190 cm Einbruchhemmung RC 2, G-Wert
0,33
Menge: 1,000 Stk

**03.5.5 Ausbau und Entsorgung des alten Elements sowie Lieferung und Montage des neuen Elements**
*** wie Position 03.5.1
2-flg Fenster als Vorsatzfenster mit einem Dk/ D
Flügelpaar in RC 2 Ausführung Größe ca.
156 x 190 cm
Menge: 1,000 Stk

#### Untertitel 03.6 Ostflügel - Südfassade

**03.6.1 Ausbau und Entsorgung des alten Elements sowie Lieferung und Montage des neuen Elements**
*** Bezugsbeschreibung
Ausbau und Entsorgung mit säubern der Einbauebene,
Montage des neues Fensters inlkusive innererer und
äußerer
Verleistung und Wetterschenkel, innenseitig aufrecht
und oben
quer mit Futter gemäß Detailskizze

Element:
4-flg Fenster mit Kämpfer, oberhalb des Kämpfers mit
Pfosten
und  2 Drehflügeln, um unteren Bereich mit einem
Dreh/Drehkippflügelpaar Größe ca. 156x 264 cm, die
oberen
Flügel erhalten jeweils eine Kreuzsprosse, die unteren
Flügel
jeweils eine senkrechte und zwei Quersprossen, G-Wert
0,33
Menge: 2,000 Stk

**03.6.2 Ausbau und Entsorgung des alten Elements sowie Lieferung und Montage des neuen Elements**
*** wie Position 03.6.1
4-flg Fenster mit Kämpfer, oberhalb des Kämpfers mit
Pfosten
und  2 Drehflügeln, um unteren Bereich mit einem
Dreh/Drehkippflügelpaar Größe ca. 156x 190 cm, die
Flügel
erhalten jeweils eine Kreuzsprosse, Einbruchhemmung RC
2,
G-Wert 0,33
Menge: 9,000 Stk

**03.6.3 Ausbau und Entsorgung des alten Elements sowie Lieferung und Montage des neuen Elements**
*** wie Position 03.6.1
1-flg DK- Fenster mit einer waagerechten Sprosse Größe
ca.
54x90 cm, Einbruchhemmung RC 2, G-Wert 0,33
Menge: 1,000 Stk

#### Untertitel 03.7 Westflügel - Hoffassade

**03.7.1 Ausbau und Entsorgung des alten Elements sowie Lieferung und Montage des neuen Elements**
*** Bezugsbeschreibung
Ausbau und Entsorgung mit säubern der Einbauebene,
Montage des neues Fensters inlkusive innererer und
äußerer
Verleistung und Wetterschenkel, innenseitig aufrecht
und oben
quer mit Futter gemäß Detailskizze

Element:
1-flg DK- Fenster mit einer waagerechten Quersprosse
Größe
ca. 65x 95 cm, Einbruchhemmung RC 2,
Menge: 1,000 Stk

**03.7.2 Ausbau und Entsorgung des alten Elements sowie Lieferung und Montage des neuen Elements**
*** wie Position 03.7.1
3-flg Fenster mit Wendeflügel, unterhalb eines
Kämpfers mit 1
DK- Fensterflügel und 1 festeingeschraubter Flügel,
Größe ca.
156x264 cm. Die beiden unteren Flügel, getrennt von
einen
Pfosten erhalten je eine senkrechte Sprosse
Menge: 11,000 Stk

**03.7.3 Ausbau und Entsorgung des alten Elements sowie Lieferung und Montage des neuen Elements**
*** wie Position 03.7.1
3-flg Fenster mit Drehflügel mit Drehbänder Baka
Protect 2 D,
unterhalb eines Kämpfers mit 1 DK- Fensterflügel und 1
festeingeschraubter Flügel, Größe ca. 156x264 cm. Die
beiden
unteren Flügel, getrennt von einen Pfosten erhalten je
eine
senkrechte Sprosse. Das Fenster ist optisch den
Wendefensterelementen anzupassen.
Menge: 1,000 Stk

**03.7.4 Ausbau und Entsorgung des alten Elements sowie Lieferung und Montage des neuen Elements**
*** wie Position 03.7.1
2-flg Fenster mit einem Drehkipp/ Drehflügelpaar jeder
Flügel
erhält eine senkrechte und 3 waagerechte Sprossen Größe
ca.170 x195 cm, Einbruchhemmung RC 2
Menge: 1,000 Stk

**03.7.5 Ausbau und Entsorgung des alten Elements sowie Lieferung und Montage des neuen Elements**
*** wie Position 03.7.1
2-flg Fenster mit Kämpfer, oberhalb und unterhalb des
Kämpfers jeweils mit einem DK-Flügel mit je 2
senkrechten und
einer waagerechten Sprosse Größe ca.113x190 cm,
Einbruchhemmung RC 2,
Menge: 2,000 Stk

**03.7.6 Ausbau und Entsorgung des alten Elements sowie Lieferung und Montage des neuen Elements**
*** wie Position 03.7.1
4-flg Fenster mit Kämpfer, oberhalb des Kämpfers mit
Pfosten
und 2 Drehflügeln, um unteren Bereich mit einem
Dreh/Drehkippflügelpaar Größe ca. 156x 190 cm, die
Flügel
erhalten jeweils eine Kreuzsprosse, Einbruchhemmung RC
2
Menge: 8,000 Stk

**03.7.7 Ausbau und Entsorgung des alten Elements sowie Lieferung und Montage des neuen Elements**
*** wie Position 03.7.1
1-flg DK- Fenster mit einer waagerechten Sprosse Größe
ca.
68x100 cm, Einbruchhemmung RC 2,
Menge: 2,000 Stk

**03.7.8 Ausbau und Entsorgung des alten Elements sowie Lieferung und Montage des neuen Elements**
*** wie Position 03.7.1
1-flg DK-Fenster mit zwei waagerechten Sprossen Größe
ca.
65x135 cm, Einbruchhemmung RC 2,
Menge: 1,000 Stk

#### Untertitel 03.8 Westflügel - Südfassade

**03.8.1 Ausbau und Entsorgung des alten Elements sowie Lieferung und Montage des neuen Elements**
*** Bezugsbeschreibung
Ausbau und Entsorgung mit säubern der Einbauebene,
Montage des neues Fensters inlkusive innererer und
äußerer
Verleistung und Wetterschenkel, innenseitig aufrecht
und oben
quer mit Futter gemäß Detailskizze

Element:
4-flg Fenster mit Kämpfer, oberhalb des Kämpfers mit
Pfosten
und 2 Drehflügeln, um unteren Bereich mit einem
Dreh/Drehkippflügelpaar Größe ca. 156x 264 cm, die
oberen
Flügel erhalten jeweils eine Kreuzsprosse, die unteren
Flügel
jeweils eine senkrechte und zwei Quersprossen, G-Wert
0,33
Menge: 24,000 Stk

**03.8.2 Ausbau und Entsorgung des alten Elements sowie Lieferung und Montage des neuen Elements**
*** wie Position 03.8.1
4-flg Fenster mit Kämpfer, oberhalb des Kämpfers mit
Pfosten
und 2 Drehflügeln, um unteren Bereich mit einem
Dreh/Drehkippflügelpaar Größe ca. 156 x 190 cm, die
Flügel
erhalten jeweils eine Kreuzsprosse, Einbruchhemmung RC
2,
G-Wert 0,33
Menge: 9,000 Stk

**03.8.3 Ausbau und Entsorgung des alten Elements sowie Lieferung und Montage des neuen Elements**
*** wie Position 03.8.1
1-flg DK- Fenster mit einer waagerechten Sprosse Größe
ca.
54x90 cm, Einbruchhemmung RC 2, G-Wert 0,33
Menge: 1,000 Stk

#### Untertitel 03.9 Westflügel - Westfassade

**03.9.1 Ausbau und Entsorgung des alten Elements sowie Lieferung und Montage des neuen Elements**
*** Bezugsbeschreibung
Ausbau und Entsorgung mit säubern der Einbauebene,
Montage des neues Fensters inlkusive innererer und
äußerer
Verleistung und Wetterschenkel, innenseitig aufrecht
und oben
quer mit Futter gemäß Detailskizze

Element:
3-flg Fenster mit Wendeflügel, unterhalb eines
Kämpfers mit 1
DK- Fensterflügel und 1 festeingeschraubter Flügel,
Größe ca.
156x264 cm. Die beiden unteren Flügel, getrennt von
einen
Pfosten erhalten je eine senkrechte Sprosse,  G-Wert
0,33
Menge: 27,000 Stk

**03.9.2 Ausbau und Entsorgung des alten Elements sowie Lieferung und Montage des neuen Elements**
*** wie Position 03.9.1
3-flg Fenster mit Wendeflügel, unterhalb eines
Kämpfers mit 1 DK- Fensterflügel und 1
festeingeschraubter Flügel, Größe ca. 156x 190 cm. Die
beiden unteren Flügel, getrennt
von einen Pfosten erhalten je eine senkrechte Sprosse,
Einbruchhemmung RC 2, G-Wert
0,33
Menge: 12,000 Stk

**03.9.3 Ausbau und Entsorgung des alten Elements sowie Lieferung und Montage des neuen Elements**
*** wie Position 03.9.1
6-flg Fenster, oberhalb des Kämpfers ein mittig
eingeschraubter
Fensterflügel und zwei seitliche Dk-Flügel, unterhab
ein mittiger
festeineschraubter Flügel mit zwei senkrechten
Sprossen und
zwei seitlichen DK-Flügel mit je einer senkrechten
Sprosse.
Kämferhöhe und Profilierung den Wendefensterelementen
angepasst. Größe 250x 264 cm, G-Wert 0,33
Menge: 1,000 Stk

**03.9.4 Ausbau und Entsorgung des alten Elements sowie Lieferung und Montage des neuen Elements**
*** wie Position 03.9.1
6-flg Fenster, oberhalb des Kämpfers ein mittig
eingeschraubter
Fensterflügel und zwei seitliche Dk-Flügel, unterhab
ein mittiger
festeineschraubter Flügel und zwei seitlichen
DK-Flügel . Die
gleichgroßen seitlichen Fensterflügel erhalten je eine
Kreuzsprosse, die beiden mittleren Flügel erhalten je
zwei
senkrechte und eine waagerechte Sprosse. Die senkrechte
Teilung ist den Wendefensterelementen anzupassen. Das
Fenster erhält eine Sockelprofil in Höhe von ca. 15 cm
für den
bauseitigen Baukörperanschluss. Größe ca. 250 x 245 cm,
G-Wert 0,33
Menge: 1,000 Stk

**03.9.5 Ausbau und Entsorgung des alten Elements sowie Lieferung und Montage des neuen Elements**
*** wie Position 03.9.1
2-flg Fenstertür, oberhalb des Kämpfers mit einem
festeingeschraubten Flügel mit drei
senkrechten Sprossen, eine Drehtür mit einem Glasfeld
oberhalb eines Querriegels,
darunter zwei Paneele geteilt durch einen senkrechten
Rriegel,Größe 150 x 290 cmFlache
thermisch getrennte Bodenschwelle Einbruchhemmung RC 2
G-Wert 0,33, Drehbänder
Baka Protect 2D in Edelstahl, mit zusätzlichem
Schwellenunterstück für die bauseitige
Abdichtung
Menge: 1,000 Stk

### Titel 04 Türen

#### Untertitel 04.1 Mittelbereich - Hoffassade

**04.1.1 Barrierefreie Türanlage**
Umarbeitung der vorhandenen Tür zur Erhöhung der
Einbruchhemmung, Herstellung der AP Funktion und
malermäßige Überarbeitung

Element:
1-flg Außentür mit Drehflügel, Glasfeld mit zwei Quer-
und einer
glasteilenden senkrechten Sprossen, sowie zwei unteren
Paneelfeldern. Größe ca. 155 x 225 cm. Die
Mehrfachverriegelung ist gegen ein Antipanikschoß mit
Sicherheitsschließblechen und zwei paar
Bandseitensicherungen, P4A Wärmeschutzglas und
einbruchhemenden Pannelen auszustatten. Die Tür erhält
eine
Knopfdrücker Schutzgarnitur Edelstahl Fa. Ogro oder
gleichwertig. Die Dichtung im Flügel ist zu erneuern.
Die Tür ist
insgesamt von Innen und Außen in RAL 9010 zu
lackieren. (PZ
bauseits)
Menge: 1,000 Stk

#### Untertitel 04.2 Ostflügel - Hoffassade

**04.2.1 Barrierefreie Türanlage Balkontüre**
*** Bezugsbeschreibung
Umarbeitung der vorhandenen Tür zur Erhöhung der
Einbruchhemmung, Herstellung der AP Funktion und
malermäßige Überarbeitung

Element:
4-flg Balkontür,Größe 156 x 354 cm oberhalb des
Kämpfers ein
Drehflügelpaar jeweils mit einer Kreuzsprosse, das
untere
Drehflügelpaar hat jeweils zwei waagerechte und eine
senkrechte Sprosse, sowie unterhalb der Querriegel ein
Paneel.
Das Glas ist gegen ein P4A Glas mit UV Schutz
auszutauschen,
die umlaufenden Getriebe in den Flügeln sind gegen
Beschläge
mit Pilzrollzapfen und Sicherheits- Schließteilen
auszutauschen,
so dass die vorhandene Balkontür einen Einbruchschutz
in
Anlehnung an RC 2 aufweist. Das Element ist zum
Abschluss in
RAL 9010 zu lackieren.
Menge: 2,000 Stk

**04.2.2 Barrierefreie Türanlage Haustüre**
*** wie Position 04.2.1
Element:
3-tlg Haustürelement, Größe ca.156 x 330 cm mit
festverglasten Oberlicht mit einer
Quersprosse und drei senkrechten Sprossen, einem
schmalen unteren Drehflügelmit zwei
waagerechten Sprossen sowie unterem Paneel und einem
Drehtürflügel mit zwei
waagerechten, einer senkrechten Sprosse und unterhalb
des Querriegels mit einem
Paneel. Größe ca 156 x 330 cm. Die
Mehrfachverriegelung ist gegen ein Antipanikschoß
mit Sicherheitsschließblechen und zwei paar
Bandseitensicherungen, P4A
Wärmeschutzglas und einbruchhemenden Pannelen
auszustatten. Die Tür erhält eine
Knopfdrücker Schutzgarnitur Edelstahl Fa. Ogro oder
gleichwertig. Die Dichtung im Flügel
ist zu erneuern. Die Tür ist insgesamt von Innen und
Außen in RAL 9010 zu lackieren. (PZ
bauseits)
Menge: 1,000 Stk

#### Untertitel 04.3 Westflügel - Hoffassade

**04.3.1 Barrierefreie Türanlage Außentüre, Größe 120 x 215 cm**
*** Bezugsbeschreibung
Umarbeitung der vorhandenen Tür zur Erhöhung der
Einbruchhemmung, Herstellung der AP Funktion und
malermäßige Überarbeitung

Element:
1-flg Außentür auswärtsschlagen Größe 120 x 215 cm als
Ersatz für eine zu entsorgende Stahltür, barrierefreie
Schwelle,
Glasfeld mit einer senkrechten und zwei waagerechten
Sprossen, Türfeststeller außen, Baka Protect
Edelstahlbänder,
Antipanik-Mehrfachverriegeung, Knopfdrücker
Schutzgarnitur
Edelstahl Fa. Ogro oder gleichwertig für bauseitigen
Freilaufzylinder, Ausführung in RC 2, mit
Schwellenunterstück
für bauseitige Bauwerksabdichtung
Menge: 1,000 Stk

**04.3.2 Barrierefreie Türanlage Außentüre, Größe 120 x 220 cm**
*** wie Position 04.3.1
1-flg Außentür einwärtsschlagend Größe 120 x 220 cm als
Ersatz für eine zu entsorgende Stahltür, barrierefreie
Schwelle,
Glasfeld mit einer senkrechten und zwei waagerechten
Sprossen, Baka Protect Edelstahlbänder,
Antipanik-Automatikschloss Fuhr autosafe836P bedienbar
über
mitzuliefernden Schlüsselkasten außen und Taster innen,
motorischer Drehtürantrieb Fa. Geze oder Gleichwertig
Knopfdrücker Schutzgarnitur Edelstahl Fa. Ogro oder
gleichwertig für bauseitigen Freilaufzylinder,
Ausführung in RC
2, mit Schwellenunterstück für bauseitige
Bauwerksabdichtung
Menge: 1,000 Stk

#### Untertitel 04.4 Westflügel - Südfassade

**04.4.1 Barrierefreie Türanlage Außentüre mit Drehflügel**
Umarbeitung der vorhandenen Tür zur Erhöhung der
Einbruchhemmung, Herstellung der AP Funktion und
malermäßige Überarbeitung

Element:
2-tlg Außentür mit Drehflügel, Glasfeld mit einer
Quer- und zwei
senkrechten Sprossen, sowie einem unteren Paneelfeld
und im
Rahmen verglasten Oberlicht mit 4 senkrechten Sprossen.
Größe ca. 150 x 300 cm. Die Mehrfachverriegelung ist
gegen
ein Antipanikschoß mit Sicherheitsschließblechen und
zwei paar
Bandseitensicherungen, P4A Wärmeschutzglas und einem
einbruchhemenden Pannel auszustatten. Die Tür erhält
eine
Knopfdrücker Schutzgarnitur Edelstahl Fa. Ogro oder
gleichwertig. Die Dichtung im Flügel ist zu erneuern.
Die Tür ist
insgesamt von Innen und Außen in RAL 9010 zu
lackieren. (PZ
bauseits)
Menge: 1,000 Stk

### Titel 05 Stundenlohnarbeiten

*Hinweis*
Ggf. erforderliche Stundenlohnarbeiten zur Ausführung
von
Leistungen, die in den vorangegangenen Positionen nicht
enthalten sind, sind dem Auftraggeber vor deren
Ausführung
anzuzeigen und durch diesen genehmigen zu lassen.
Stundenlohnarbeiten dürfen nur auf ausdrückliche
Anweisung
des AG geleistet werden.
Die Stundenlohnarbeiten sind in Form von prüfbaren
Stundenlohnzetteln zu dokumentieren.
Die Stundenlohnzettel müssen neben den Angaben gem. §15
Abs.3 VOB/B das Datum, die Bezeichnung der Baustelle,
die
Namen der Arbeitskräfte und deren Berufs-, Lohn und
Gehaltsgruppe, den Ausführungsort innerhalb der
Baustelle, Art
der Leistung und die geleisteten Arbeitsstunden je
Arbeitskraft
enthalten. Die Stundenlohnzettel sind werktäglich bei
der
örtlichen Bauleitung einzureichen und gegenzeichnen zu
lassen.

**05.1 Stundenlohnarbeiten Facharbeiter**
Stundenlohnarbeiten durch Arbeitskräfte (Facharbeiter)
auf
Anordnung des AG ausführen.

Die vorangegangenen Vorbemerkungen sind zu beachten.
Menge: 50,000 h

**05.2 Zulageposition Nacht- und Wochenendzuschlag Facharbeiter**
*** Bedarfsposition ohne GB
Zulage zur vorgenannten Position Stundenlohnarbeiten
Facharbeiter: Nacht- und Wochenendzuschlag, gilt für
Arbeiten
zwischen 20:00  und 5:00 und am Samstag und Sonntag.
Menge: 1,000 h

**05.3 Stundenlohnarbeiten Helfer**
Stundenlohnarbeiten durch Arbeitskräfte (Helfer) auf
Anordnung
des AG ausführen.
Die vorangegangenen Vorbemerkungen sind zu beachten.
Menge: 50,000 h

**05.4 Zulageposition Nacht- und Wochenendzuschlag Helfer**
*** Bedarfsposition ohne GB
Zulage zur vorgenannten Position Stundenlohnarbeiten
Facharbeiter: Nacht- und Wochenendzuschlag, gilt für
Arbeiten
zwischen 20:00  und 5:00 und am Samstag und Sonntag.
Menge: 1,000 h

**05.5 Verbrauchsmaterial zum Nachweis**
Verbrauchsmaterial, Materialbereitstellung und
Materialverbrauch:
Netto Rechnung Grosshandel 10.000,00 _ + '.........'
Euro
Zuschlag
Menge: 1,000 psch

USt %: 19,00
